# Nationales Hockey-Trainingszentrum Sportschule
Angebotsaufforderung (GAEB DA XML 3.3, DA83)
Projekt: 1295-NHTZ
Währung: EUR
Erstellt mit: CaliforniaX by G&W Software AG, CaliforniaX V25.2.08, 08.06.2026

## Zusätzlicher Text
L E I S T U N G S V E R Z E I C H N I S

Ausführung von:  DACHABDICHTUNGSARBEITEN

## Zusätzlicher Text
Allgemeine Bedingungen für Ausschreibung, Vergabe, Durchführung und Abrechnung von Bauleistungen

I. Allgemeine Vorbemerkungen
1. Ausführungsunterlagen
   1. Der AN hat die jeweils zur Erbringung seiner Lieferungen und Leistungen notwendigen Ausführungsunterlagen beim AG rechtzeitig anzufordern. Er hat diese Ausführungsunterlagen unverzüglich nach Erhalt auf Vollständigkeit und Richtigkeit zu prüfen. Etwaige Unklarheiten in den Ausführungsunterlagen sowie etwaige Bedenken gegen die vorgesehene Art der Ausführung, gegen die Güte der vom AG gelieferter Stoffe oder Bauteile oder gegen die Leistungen anderer Unternehmer hat der AN dem AG unverzüglich, möglichst schon vor Beginn der Arbeiten, schriftlich mitzuteilen. Sämtliche Ausführungsunterlagen, inkl. fortlaufende Indizes, werden ausschließlich in digitaler Form über den Projektraum "Smino" zur Verfügung gestellt. Den Ausdruck, die Vervielfältigung und die damit verbundenen Kosten übernimmt der AN. Die Unterlagen zur Ausschreibung sind mit der beiliegenden Anlagenliste auf Übereinstimmung und Vollständigkeit zu prüfen.
   2. Der AN hat auf Verlangen des AG einen Baustelleneinrichtungsplan, ein Geräteverzeichnis und einen Bauzeitenplan zu erstellen und dem AG innerhalb einer Frist von einer Woche ab Zugang des Verlangens zu übergeben. Sämtliche auf der Baustelle eingesetzten Geräte sind vor der Verwendung zu prüfen, mit einem gültigen Prüfkennzeichen zu versehen und müssen den geltenden UVV-Vorschriften entsprechen.
   3. Der AN ist verpflichtet, Bautagebücher zu führen und sie auf Verlangen dem AG vorzulegen.
   4. Der AN hat auf Verlangen des AG von seinen Lieferungen oder Leistungen Bestandspläne, Berechnungsunterlagen, Beschreibungen und/oder Bedienungsanleitungen anzufertigen und dem AG nach Fertigstellung der geschuldeten Leistungen, spätestens binnen fünf Tagen vor Stellung der Schlussrechnung, zu übergeben. Die Vorschrift des § 2 Nr. 9 VOB/B bleibt hiervon unberührt.
2. Ausführung
   1. Der AN ist verpflichtet, für die tägliche Beseitigung des durch seine Leistungen entstandenen Schutts und/oder Schmutzes zu sorgen. Kommt er dieser Verpflichtung trotz angemessener Fristsetzung nicht nach, wird der AG den Schutt und/oder Schmutz über eine pauschale Umlage von 0,7% vom HA abziehen.
   2. Der AN hat Baustoffe zu verwenden, die der Güteüberwachung nach der jeweiligen Landesbauordnung unterliegen. Andere Baustoffe dürfen nur mit vorheriger schriftlicher Zustimmung des AG verwendet werden. Der AG wird seine Zustimmung erteilen, wenn der AN nachweist, dass die entsprechenden Baustoffe den anerkannten Regeln der Technik entsprechen und den der Güteüberwachung nach der jeweiligen Landesbauordnung unterliegenden Baustoffen gleichwertig sind. Die vorstehende Regelung gilt entsprechend für Baustoffe, die in Widerspruch zu den Regelungen des Leistungsverzeichnisses stehen.
   3. Der AN ist verpflichtet einen während der Ausführungszeit ständig auf der Baustelle anwesenden, verantwortlichen, der deutschen Sprache mächtigen Vertreter zu benennen und zur Verfügung zu stellen. Dieser vom AN Bevollmächtigte und Verpflichtete, hat auf Verlangen des AG an Baubesprechungen teilzunehmen und verbindliche Anweisungen des AG entgegenzunehmen.
   4. Es besteht ein Rauchverbot innerhalb des Gebäudes.
3. Gefahr
   1. Der AN hat die bauseits für die Durchführung der vertragsgegenständlichen Leistungen zur Verfügung gestellte Baustoffe und sonstige Materialien gegen Diebstahl und andere Schäden zu schützen.
4. Abnahme
   1. Der AG führt eine förmliche Abnahme durch. Eine Abnahme durch Ingebrauchnahme ist ausgeschlossen.
   2. Alle eingebauten Dichtungen wie Dampfsperren, Windsperren, Flüssigabdichtungen unter Fliesen oder Schweiß- / Klebebahnen sind vor dem aufbringen weiterer Schichten vom Architekten abzunehmen. Die Fertigstellung ist schriftlich anzumelden.

5. Gewährleistung
   1. Der AG hat bei jeglicher Geltendmachung von Gewährleistungsansprüchen zunächst die seiner Auffassung nach bestehenden Mängel zu rügen. Hierbei ist es ausreichend, wenn er die Mangelerscheinungen, die für ihn wahrnehmbar sind, sowie die Örtlichkeiten, an denen diese auftreten, dem AN mitteilt.
   2. Die Gewährleistungsfrist beträgt, soweit nichts anderes vereinbart ist, in Abweichung zu § 13 Nr. 4 S. 1 VOB/B hinsichtlich sämtlicher Vertragsleistungen fünf Jahre nach BGB. Die Gewährleistungsverpflichtung richtet sich jedoch nach VOB/B.
6. Stundenlohnarbeiten
   1. Vereinbarungen über Stundenlohnarbeiten sind ausschließlich mit dem AG zu treffen. Der Bauleiter und/oder Architekt des AG sind von diesem nicht bevollmächtigt, Vereinbarungen über Stundenlohnarbeiten abzuschließen und/oder abzuändern.

## DIN 18 299, ATV komplett, Stand 2009
Allgemeine Regelung für Bauarbeiten jeder Art, VOB Teil C (ATV) DIN 18 299

Es gilt die gesamte DIN 18299, im Besonderen wird auf die nachfolgenden Punkte hingewiesen:

0 Hinweise für das Aufstellen der Leistungsbeschreibung

0.1 Angaben zur Baustelle
0.1.1 Lage der Baustelle, Umgebungsbedingungen, Zufahrtmöglichkeiten und Beschaffenheit der Zufahrt sowie etwaige Einschränkungen bei ihrer Benutzung.
Die Baustelle liegt am Hockeypark 6 in 41179 Mönchengladbach, die Zufahrt zur Baustelle erfolgt über die Straße Am Nordpark. Die Baustelle ist täglich nach Abschluss der Arbeiten zu verschließen. Jede Firma ist verpflichtet, die Anwesenheit weiterer Arbeiter zu prüfen und dann ggf. den Bauzaun / die Tore und Zugänge zum Gebäude zum Schutz vor Diebstahl abzuschließen.
0.1.3 Art und Lage der baulichen Anlagen, z.B. auch Anzahl und Höhe der Geschosse.
Es handelt sich um den Bau eines Gebäudes in Massivbauweise mit Teilunterkellerung und fünf oberirdischen Geschossen. Die Obergeschosse reichen bis ca. 20m üOKFF EG, das Untergeschoss bis ca. 4,50m uOKFF EG. Dies ist bei den Kalkulationen insbesondere hinsichtlich Materialtransport und Laufwegen einzukalkulieren. Die Positionen der Ausschreibung beinhalten alle Geschossebenen, sofern das Untergeschoss nicht separat ausgewiesen wird. Die Treppenkerne, Decken und Außenwände bestehen überwiegend aus Stahlbetonbauteilen, außerhalb von tragenden oder aussteifenden Bauteilen kommen auch Trockenbau- und Mauerwerkswände zum Einsatz. Das oberste Geschoss kragt durch seine Querausrichtung aus. Diese Auskragung ist sowohl bei den Rohbauarbeiten als auch bei den Gerüstbauarbeiten im Besonderen zu berücksichtigen. Die Lastabtragung der Schalung für die auskragenden Deckenbereiche in einer Höhe von ca. 15-17m üOKG ist nicht in den ausgeschriebenen Gerüstarbeiten erfasst und muss vom AN in den Einheitspreisen berücksichtigt werden. Weitere Angaben sind den beigefügten Plänen und der Ausschreibung zu entnehmen bzw. können beim AG nach Terminabsprache eingesehen werden.
Die Unterlagen zur Ausschreibung sowie sämtliche weiteren Planunterlagen werden vom AG in digitaler Form zur Verfügung gestellt. Jeder AN ist für die Vervielfältigung selbst verantwortlich.
0.1.4 Verkehrsverhältnisse auf der Baustelle, insbesondere Verkehrsbeschränkungen.
Die Verkehrsverhältnisse auf der Baustelle sind dem beigefügtem Lageplan zu entnehmen.
0.1.6 Art, Lage, Maße und Nutzbarkeit von Transporteinrichtungen und Transportwegen, z. B. Montageöffnungen.
Der Rohbauunternehmer kann einen Baukran stellen. Die Nutzung diese Baukrans ist mit dem Rohbauunternehmer abzustimmen und direkt mit ihm abzurechnen, wenn vorhanden.
0.1.7 Lage, Art, Anschlusswert und Bedingungen für das Überlassen von Anschlüssen für Wasser, Energie und Abwasser.
Die erforderlichen Anschlüsse sind vom Hauptunternehmer herzustellen und bis zum Bauabschluss vorzuhalten. Die Abrechnung der Verbrauchskosten erfolgt nach Maßgaben der allgemeinen Vertragsbedingungen und den Leistungsverzeichnissen. Nach Beendigung der Arbeiten des Hauptunternehmers und nach Bauabschluss sind gemeinsam mit der Bauleitung des AG die Verbrauchszählerstände abzulesen und schriftlich festzuhalten.
Von dem beauftragten Rohbauunternehmer werden folgende Baustellengrundeinrichtung gestellt:
- WC-Container bzw. Chemo-Toilette
- Bauzaun
- Außenbeleuchtung
- Strom- und Wasserversorgung
- Baustraße und Zuwegung, wenn erforderlich
Der Bauwasseranschluss und dessen Leitungen etc. sind bei Frost entsprechend zu schützen. Außer den vollen Wochen werden Teilleistungen nach Tagen zu 1/5 des Einheitspreises abgerechnet, nach Monaten zu 1/30 des Einheitspreises.
0.1.8 Lage und Ausmaß der dem Auftragnehmer für die Ausführung seiner Leistungen zur Benutzung oder Mitbenutzung überlassenen Flächen und Räume.
Für die Baustelle stehen die Grundstücksflächen zur Verfügung. Der Rohbauunternehmer stellt und unterhält für den Baubetrieb die WC- und Pausenräume.
0.1.9 Bodenverhältnisse, Baugrund und seine Tragfähigkeit. Ergebnisse vom Bodenuntersuchungen.
Einzelheiten sind der "Geotechnischen Stellungnahme" zu entnehmen.
0.1.10 Hydrologische Werte von Grundwasser und Gewässern, Art, Lage, Abfluss, Abflussmöglichkeiten und Hochwasserverhältnisse von Vorflutern. Ergebnisse von Wasseranalysen.
Einzelheiten sind der "Geotechnischen Stellungnahme" zu entnehmen.
0.1.11 Besondere umweltrechtliche Vorschriften.
Das Grundstück liegt nicht in einem Wasserschutzgebiet. Es ist vor Verunreinigungen durch wassergefährdenden Stoffen während der Bauzeit zu schützen.
0.1.12 Besondere Vorgaben für die Entsorgung, z.B. Beschränkungen für die Beseitigung von Abwasser und Abfall.
Entsorgungsnachweise sind zu dokumentieren und lückenlos innerhalb von 14 KT an den AG zu übermitteln.
0.1.16 Im Bereich der Baustelle vorhandene Anlagen, insbesondere Abwasser- und Versorgungsleitungen.
Sollten auf dem Gelände bereits Ver- und Entsorgungsleitungen verlegt sein, sind diese vom AN entsprechend zu schützen.
0.1.18 Bestätigung, dass im jeweiligen Bundesland geltende Anforderungen zu Erkundungs- und gegebenenfalls Räumungsmaßnahmen hinsichtlich Kampfmitteln erfüllt wurden.
Es besteht ein diffuser Verdacht auf Kampfmittel im Baufeld. Das Merkblatt der Bezirksregierung ist zu beachten. Im Bereich des Verbaus werden bauseits vorgezogene Sondierungen durchgeführt. Alle Erdarbeiten sind mit Vorsicht durchzuführen, bei Verdachtsfällen ist der AG und der Kampfmittelräumdienst zu informieren. Es findet nach dem Abtrag eine Sondierung auf dem gewachsenen Boden statt, der Rohbauunternehmer hat seinen Arbeiten auf die Sondierung abzustimmen.
0.1.20 Besondere Anforderungen, Vorschriften und Maßnahmen der Eigentümer (oder anderen Weisungsberechtigten) von Leitungen, Kabeln, Dränen, Kanälen, Straßen, Wegen, Gewässern, Gleisen, Zäunen und dergleichen im Bereich der Baustelle.
Sämtliche Elektromotoren, Maschinen usw. sind störungsfrei gegen Fernsehempfang, Radioempfang u. ä. zu installieren und zu unterhalten. Werbung von ausführenden Firmen als Werbetafel auf dem Bauschild oder als Transparente o.ä. an Bauzaun oder Gerüst sind nicht zugelassen. Werbung an Einrichtungen der Baustelle / eigene Werbeschilder sind grundsätzlich untersagt. Foto- oder Filmaufnahmen sind ausschließlich nach schriftlicher Genehmigung durch den AG zulässig.
0.1.21 Art und Umfang von Schadstoffbelastungen, z. B. des Bodens, der Gewässer, der Luft, der Stoffe und Bauteile; vorliegende Fachgutachten oder dergleichen.
Einzelheiten sind der "Geotechnischen Stellungnahme" zu entnehmen.
0.1.23 Arbeiten anderer Unternehmer auf der Baustelle.
Es findet ein BlowerDoorTest statt.

0.2 Angaben zur Ausführung
0.2.3 Vorgaben, die sich aus dem SiGe-Plan gemäß Baustellenverordnung ergeben.
Den Anweisungen des SiGeKo (Sicherheits- und Gesundheitskoordinators) ist immer Folge zu leisten. Die Baustellenordnung und die UVV (Unfallverhütungsvorschriften) sind einzuhalten.
0.2.7 Besondere Anforderungen an das Auf- und Abbauen sowie Vorhalten von Gerüsten.
Jeder Auftragnehmer hat, soweit nicht in der Leistungsbeschreibung anders lautend beschrieben, die erforderlichen Arbeits- und Schutzgerüste selbst zu stellen, vorzuhalten und wieder abzubauen. Die Aufwendungen für diese Leistung inkl. ggf. erforderlicher Gebühren sind mit zu kalkulieren. Sie werden nicht gesondert vergütet.
0.2.8 Mitbenutzung fremder Gerüste, Hebezeuge, Aufzüge, Aufenthalts- und Lagerräume, Einrichtungen und dergleichen durch den Auftragnehmer.
Es steht dem AN frei, sich mit anderen Unternehmern an der Baustelle über die Mitbenutzung der Gerüste zu verständigen. Umbauarbeiten an freigegebenen Gerüsten sind nicht gestattet und / oder sind mit dem AN abzustimmen. Nach Umbau / Rückbau ist das Gerüst wieder ordnungsgemäß herzustellen.

0.2.20 Benutzung von Teilen der Leistung vor Abnahme.
Vor der Abnahme dürfen Teile der Leistungen nur nach Absprache mit dem Auftraggeber benutzt werden. Eine zwischenzeitliche Benutzung von Gebäudeteilen durch den Auftraggeber wird nicht als Abnahme gewertet.
0.2.21 Übertragung der Wartung während der Dauer der Verjährungsfrist für die Mängelansprüche für maschinelle und elektrotechnische sowie elektronische Anlagen oder Teile davon, bei denen die Wartung Einfluss auf die Sicherheit und die Funktionsfähigkeit hat (vergleiche § 13 Nr. 4 Abs. 2 VOB/B), durch einen besonderen Wartungsvertrag.
0.2.22 Abrechnung nach bestimmten Zeichnungen oder Tabellen.
Wird ein Zahlungsplan erstellt, ist nach diesem Plan bei Pauschalverträgen abzurechnen, sonst sind zu jeder Zahlung die erforderlichen Mengenberechnung einzureichen. Zahlungsplan nur nach Abstimmung / Zustimmung des AGs. Es ist nach dem letzten Planungsstand der AG-seitigen Fachplanung abzurechnen.

2 Stoffe
2.1.1 Die Leistungen umfassen auch die Lieferung der dazugehörigen Stoffe und Bauteile einschließlich Abladen und Lagern auf der Baustelle.
Enthalten ist auch der gesamte Transport innerhalb der Baustelle. Der AN hat sich zum Angebot vor Ort bzw. mit dem Lageplan, den Grundrissen und Schnitten ein Bild vom Aufwand zu verschaffen. Dies gilt auch für den Transport innerhalb des Gebäudes.
2.1.3 Stoffe und Bauteile müssen für den jeweiligen Verwendungszweck geeignet und aufeinander abgestimmt sein.
Werden alternative Produkte angeboten, so ist dem Angebot der Nachweis der Gleichwertigkeit beizulegen. Die maßgeblichen Produktdaten sind gegenüber zu stellen, das alleinige Beilegen von Produktdatenblättern ist nicht ausreichend !!! Gibt der Bieter keine gleichwertigen Alternativprodukte an, gilt das ausgeschriebenen Produkt als angeboten und ist bei Beauftragung zu verwenden/einzubauen.

5 Abrechnung
Die Leistung ist aus der Zeichnungen oder Modellen zu ermitteln, soweit die ausgeführte Leistung dieser Zeichnungen oder Modellen entspricht. Sind solche Zeichnungen oder Modelle nicht vorhanden, ist die Leistung aufzumessen.
Zur Mengenermittlung sind -spätestens für die Schlussrechnung- die zu diesem Zeitpunkt aktuellen Ausführungspläne beim AG anzufordern und zugrunde zu legen. Eine Abrechnung auf vorherige Ausführungsstände kann zurückgewiesen werden.
Vor jeder Rechnungsstellung ist ein Rechnungsentwurf mit der AG-seitigen Objektüberwachung abzustimmen. Die nachfolgende Abschlags- oder Schlussrechnung kann nur beglichen werden, wenn diese keine Korrekturen mehr enthält.
Zu jeder Abschlagszahlung sind nach VOB / B § 14 die entsprechenden Mengenberechnungen und dazugehörigen Ausführungszeichnungen der AG-seitigen Objektüberwachung einzureichen. Zu jeder Abrechnungsmenge sind die Ausführungspläne zu benennen, in denen die verwendeten Maße wiederzufinden sein müssen. Alle Rechnungen sind kumuliert zu stellen. Anderenfalls kann die Abschlagszahlung oder Schlusszahlung wegen Nichtprüfbarkeit zurückgewiesen werden.
Stundenlohnarbeiten sind dem AG vor Beginn anzuzeigen. Stundenzettel sind spätestens 3 Tage nach Beginn der Arbeiten zur Anerkennung beim AG einzureichen. Später eingehende Stundenlohnzettel können abgelehnt werden. Die Stundenlohnzettel sind mit fortlaufender Nummerierung und dem Ausführungsdatum eindeutig zu benennen.
Die Reihenfolge und die Positionsnummerierung sowie der Wortlaut des Positionstextes der Ausschreibungsunterlagen des AG sind einzuhalten. Grundlage ist das Auftrags-LV.

Spätestens 5 Tage vor Eingang der Schlussrechnung sind sämtliche lt. Bauvertrag erforderlichen Unterlagen für den Abschluss der Tätigkeiten, wie nachfolgend aufgeführt, digital und in einfacher schriftlicher Form beim AG zur Prüfung einzureichen. Anderenfalls kann die Schlussrechnung zurückgewiesen werden.

Dabei ist die folgende Struktur einzuhalten:
1. Abschnitt: BETRIEBSANSCHRIFT
- Name, Adresse, Telefon, am Bau beteiligte Firmen
(Nachunternehmer)
2. Abschnitt: ERKLÄRUNGEN
- Fachunternehmererklärung
- Fachbauleitererklärung
- Errichtererklärung
- Zulassungserklärungen
- Konformitätserklärungen
- Erklärungen (z.B. Fachbetrieb für)
- Erklärungen zu Einweisungen (Einweisungsprotokoll)
- Übergabeprotokoll für Übergabe der technischen Unterlagen
- Sonstiges
3. Abschnitt: PROTOKOLLE
- Prüfergebnisse Funktionsprüfungen
- Sachverständigenabnahme
- Einweisungsprotokolle AG/Betreiber
4. Abschnitt: TECHNISCHE UNTERLAGEN
- Produktdatenblätter
- Technische Datenblätter
- Zulassungen
- Zertifikate für Brandschutz
- Bedienungsanweisungen
- Anweisungen zur Wartung und Instandhaltung
5. Abschnitt: HERSTELLERUNTERLAGEN
- Sicherheitsdatenblätter
- Herstellererklärungen
- Reinigungs- und Pflegeanweisungen
6. Abschnitt: ARBEITSSCHUTZANORDNUNGEN
- Unfallverhütungsvorschriften bei Wartung und Inspektion
7. Abschnitt: ZEICHNUNGSUNTERLAGEN
- Werkstatt- und Montagepläne
8. Abschnitt: BERECHNUNGEN
- statische Nachweise
- Berechnungen
- Sonstiges

## Hinweis DHB
Hinweis DHB: Der Auftragnehmer ist nicht berechtigt, den Deutschen Hockey-Bund e.V. (DHB), dessen Namen, Logos oder sonstige geschützte Kennzeichen zu werblichen Zwecken zu verwenden. Eine Nutzung DHB-Logos ist ausschließlich als sachliche Referenz auf der eigenen Unternehmenswebseite nach vorheriger Freigabe durch den AG zulässig. Jede Form der Darstellung, die den Eindruck einer Partnerschaft, Kooperation, Sponsoringbeziehung oder sonstigen besonderen Verbindung zum DHB erwecken könnte, ist ausdrücklich untersagt und bedarf in jedem Fall der vorherigen Abstimmung sowie ausdrücklichen schriftlichen Freigabe durch den DHB. Dies gilt für sämtliche Kommunikationsmittel und -kanäle, einschließlich, aber nicht beschränkt auf Webseiten, Social Media, Pressemitteilungen, Präsentationen, Marketingmaterialien und externe Kommunikation. Der Auftragnehmer hat sicherzustellen, dass zu keinem Zeitpunkt eine direkte oder indirekte werbliche Nutzung oder eine irreführende Darstellung der Beziehung zum DHB erfolgt.

Hinweis Mengenermittlung:
Die Mengen des Leistungsverzeichnisses wurden anhand der beiliegenden Planunterlagen ermittelt. Sollte der Bieter Abweichungen feststellen, hat er diese zur Angebotsabgabe mitzuteilen.

## LV 02: Stand: 08.06.2026
Datum: 08.06.2026

### 02 LEISTUNGSVERZEICHNIS 02

*Hinweis: Hinweise zu Dachadichtungsarbeiten*
Hinweise zu den Dachabdichtungsarbeiten:

Gegenstand dieser Ausschreibung sind sämtliche Leistungen zur Herstellung der Abdichtungen einschließlich aller Neben-, Anschluss- und Detailarbeiten.
Die Arbeiten umfassen insbesondere:
- Untergrundvorbereitung,
- Dampfsperre,
- Wärmedämmung,
- Abdichtungssystem,
- Anschlüsse und Durchdringungen,
- Attikaausbildungen,
- Entwässerungseinrichtungen,
erforderliche Schutz- und Sicherungsmaßnahmen,
sowie sämtliche zur vollständigen und funktionsfähigen Leistung notwendigen Nebenarbeiten.
Die Leistungen sind vollständig betriebsbereit und entsprechend den anerkannten Regeln der Technik herzustellen.

Die Ausführung hat nach den zum Zeitpunkt der Ausführung gültigen:
DIN-Normen,
Fachregeln des Dachdeckerhandwerks,
Flachdachrichtlinien,
Herstellervorschriften,
Unfallverhütungsvorschriften,
Brandschutzanforderungen,
sowie behördlichen Auflagen zu erfolgen.

Insbesondere sind zu beachten:
DIN 18531 „Dachabdichtungen“,
DIN 18336 "Abdichtungsarbeiten",
Flachdachrichtlinie des Zentralverband des Deutschen Dachdeckerhandwerks,
DIN 1986-100 Entwässerungsanlagen,
DIN EN 12056 Schwerkraftentwässerung,
ETAG 005 für Flüssigkunststoffe,
geltende Energieeinspar- und Brandschutzvorschriften.

Bei der Verlegung der Dacheindichtung sind die vom Hersteller werksseitig gefertigten Formteile einzubauen. Diese sind einzukalkulieren und werden nicht gesondert vergütet.
Das Herstellen von Innen- und Außenecken ist auch dann ohne gesonderte Vergütung einzukalkulieren, wenn es keine Formteile gib, sofern keine Positionen dafür gebildet wurden.

Das Herstellen aller Anschlüsse an Dehnungsfugen, Einläufe, Durchdringungen und dergleichen sind entsprechend den Flachdachrichtlinien herzustellen.

Alle lagernden, zum Einbau vorgesehenen Materialien wie Dachbahnen, Dämmstoffelemente usw. sind grundsätzlich zum Schutz gegen aufsteigende Feuchtigkeit und Verschmutzung auf Kanthölzern oder Bohlen zu lagern.

Ferner sind alle Materialien vor Witterungseinflüssen (z. B. Tagwasser und extremen Temperatureinflüssen) durch geeignete Maßnahmen ausreichend zu schützen. Sie sind hierzu insbesondere mit Planen so abzudecken und zu lagern, dass ein zuverlässiger Schutz gewährleistet ist.

Dehnungsausgleicher / Dehnungsfugen sind nach Erfordernis in den entsprechenden Bauteilen und Abdichtungen nach Materialspezifischen Anforderungen und Herstellerangaben einzubauen. Dies gilt insbesondere bei Verbindungen unterschiedlicher Materialien wie z.B. Metall und Flüssigabdichtung. Die Ausbildung der Fugen wird nicht gesondert vergütet.

Verlegepläne für die Gefälledämmung sind mit dem Planer abzustimmen und rechtzeitig zur Freigabe durch die AG-seitigen Objektüberwachung vorzulegen. Die Gefälleplanung seitens des AN wird nicht gesondert vergütet.

Abrechnung der Dachabdichtung als Fläche mit zugehörigen Arbeiten bis Innenkante der Attika roh, Attikaabdichtung bis Außenkante Attika roh, Attikaabdeckung bis Außenkante Attikaabdeckung.

Alle Einbauteile sind anzuschließen, Übergänge herzustellen etc. auch wenn diese nicht gesondert ausgeschrieben wurden, um eine mangelfreie Dachabdichtung zu gewährleisten.

Die Ausführung der Dämmstoffqualität und der Dämmstoffdicken hat in Übereinstimmung mit den Anforderungen des Wärmeschutznachweises zu erfolgen.

Verlegevorschriften der Hersteller haben Vorrang vor den nachfolgend beschriebenen Ausführungen.

Vor dem Überdecken, bzw. Abdecken von fertiggestellten Abdichtungen ist die AG-seitige Bauüberwachung zur Durchführung einer Sichtabnahme zu verständigen. Die hergestellten Abdichtungsflächen sind fotografisch festzuhalten.

VOR Bestellung und Einbau von Abläufen ist mit der TGA abzustimmen, welche Produkte gewählt wurden. Eine Anpassung kann erforderlich werden.

Im Rahmen der Ausführung der Photovoltaikanlage sowie weiterer Dachaufbauten (insbesondere Klima-, Kälte- und Lüftungsgeräte) sind die zu erwartenden Einwirkungen aus Eigen- und Zusatzlasten bei der Auswahl und Bemessung der Dämmstoffqualität zwingend zu berücksichtigen. Die Nachweise sind unter Beachtung der einschlägigen Regelwerke, insbesondere DIN EN 1991 (Eurocode 1 – Einwirkungen auf Tragwerke), DIN EN 1990 (Grundlagen der Tragwerksplanung) sowie der DIN 18531 (Abdichtung von Dächern) zu führen. Die Anforderungen des Gebäudeenergiegesetzes (GEG) sowie die Vorgaben des Wärmeschutznachweises bleiben unberührt.

Es kann nach Absprache mit dem Rohbauunternehmer ein Gerüst Lastklasse 3 (2 kN/m2), Breitenklasse SW06, Höhenklasse H 2, mit wandseitiger Belagverbreiterung von 0,33 bis 0,66 m mitbenutzt werden. Es werden 3 Treppenaufgänge gestellt, an den Längsseiten wird auf jeder Gerüstebene eine Absetzbühne, Abmessung 2,00*1,40m, Tragfähigkeit 200 kg/m2 angebaut.

Der Auftragnehmer hat für sämtliche Abdichtungsbereiche eine objektspezifische Windsogbemessung durchzuführen. Dies umfasst insbesondere Dachflächen, Rand- und Eckbereiche sowie aufgehende Bauteile wie Attiken, Anschlüsse und sonstige Detailpunkte.
Die Windsogberechnung ist auf Grundlage der einschlägigen Normen und Regelwerke, insbesondere DIN EN 1991-1-4 (Eurocode 1) mit Nationalem Anhang sowie den Fachregeln für Abdichtungen, zu erstellen. Die sich daraus ergebenden Anforderungen an Befestigungssysteme, Verlegearten und Zusatzmaßnahmen sind im Angebot zu berücksichtigen.
Die vollständige Windsogbemessung einschließlich aller erforderlichen Nachweise und Verlegepläne ist dem Auftraggeber rechtzeitig vor Beginn der Ausführung vorzulegen. Mit den Abdichtungsarbeiten darf erst nach Freigabe der Unterlagen begonnen werden.
Die Erstellung der Windsogberechnung sowie alle daraus resultierenden planerischen und konstruktiven Maßnahmen sind Bestandteil der vertraglichen Leistung und werden nicht gesondert vergütet.

Angaben zum gewählten Abdichtungssystem, vom Bieter einzutragen:

Hersteller / System Dachabdichtung: '........................................'

Hersteller / Produkt, Dachabdichtung: '........................................'

Hersteller / Produkt, Dachdämmung: '........................................'

Hersteller / Produkt, Dampfsperre: '........................................'

Hersteller / System Bauwerksabdichtung: '........................................'

Hersteller / Produkt, Bauwerksabdichtung: '........................................'

Angaben zum gewählten Absturzsicherungssystem, vom Bieter einzutragen:

Hersteller / System Absturzsicherung: '........................................'

*Hinweis: Übersicht zu den ausgeschriebenen Bereichen*
Übersicht zu den ausgeschriebenen Bereichen:

Das Dach ü 4.OG erhält eine Gefälledämmung und eine Abdichtung aus FPO. In der Dachfläche befinden sich u.a. Rauchabzugsöffnungen, ein Dachausstieg, Durchführungen der TGA, eine massiv gebaute Einhausung für die Sammelausführung von TGA-Leitungen, eine PV-Anlage sowie Technikgeräte auf einem Rahmen aus Stahlträgern mit Stahlprofil-Füßen als Aufständerung auf der Stahlbetondecke. Über einen Wartungsweg mit Verstärkung der Dachabdichtung kann die Dachfläche zu Wartungszwecken der TGA-Geräte begangen werden. Die Stahlbetonattika ist wärmegedämmt und erhält eine Attikaabdeckung aus dem herüber geführten Material der Fassade. Dies ist in der separaten Ausschreibung "Fassadenarbeiten" enthalten. Die Dachsicherung erfolgt mit einem Seilsystem.
Neben der Hauptdachentwässerung ist eine Notentwässerung vorzusehen, die gemäß DIN EN 12056-3 und DIN 1986-100 bemessen und so ausgeführt wird, dass eine schadlose Ableitung von außergewöhnlichen Niederschlagsereignissen gewährleistet ist.

Die zwei identischen Dächer ü 3.OG erhalten eine Gefälledämmung und eine Abdichtung aus FPO mit Bautenschutzmatte und Betonplattenbelag auf Stelzlagern. Die Randbereiche erhalten Kiesschüttungen. Im Bereich der Attikainnenseiten befinden sich TGA-Durchführungen sowie Haltepunkte für das Attikageländer, welche einzuarbeiten sind.
Die Stahlbetonattika ist wärmegedämmt und erhält eine Attikaabdeckung aus gekantetem und beschichtetem Aluminium. Die Sicherung erfolgt über das bauseitige Glasgeländer. Beide Dachflächen werden als Dachterrasse genutzt.
Neben der Hauptdachentwässerung ist eine Notentwässerung vorzusehen, die gemäß DIN EN 12056-3 und DIN 1986-100 bemessen und so ausgeführt wird, dass eine schadlose Ableitung von außergewöhnlichen Niederschlagsereignissen gewährleistet ist.

Des Weiteren sind Abdichtungsarbeiten am Haupteingang im EG und der Stahlbetonabdeckung der außen liegenden Einbringöffnung an Achse 13 enthalten.

#### 02.1 BAUSTELLENEINRICHTUNG

**02.1.1 Baustelle einrichten, vorhalten, räumen**
Baustelle für sämtliche, in der Leistungsbeschreibung aufgeführten Leistungen einrichten.
Hier sollen das Einrichten der Baustelle, Bereitstellung aller erforderlichen Geräte, Maschinen, Werkzeuge, Magazine oder Ähnliches für die eigene zu erbringende Leistung und nicht zur Gebrauchsüberlassung vorgesehen sind, einkalkuliert werden
Einschließlich vorhalten für die eigenen Leistungen, sowie Rückbau.
Menge: 1,000 St
Dok DIN276:18_01: 363

#### 02.2 FLACHDACH ü3.OG und ü4.OG

**02.2.1 Dachfläche reinigen**
Dachfläche, Attikaflächen und sonstige bearbeitete Flächen wie z.B. Wandanschlüsse reinigen. Verunreinigungen auf der Betondecke / den Flächen scharf abfegen, anfallenden Schutt vom Dach schaffen und entsorgen.
Menge: 916,280 m2
Dok DIN276:18_01: 363

**02.2.2 Voranstrich auf mineralischem Untergrund**
Voranstrich: Kaltverarbeitbarer Bitumenvoranstrich auf Lösungsmittelbasis, schnell trocknend, auf den gereinigten Untergrund, einschl. aller An- und Abschlüsse streichen oder spritzen und durchtrocknen lassen. Hinweis: Der Untergrund muss frei von Trennschichten wie z.B. Sprühfolien oder Ölen sein.
Menge: 766,230 m2
Dok DIN276:18_01: 363

**02.2.3 Luftdichtheits-diffusionsd.Schicht Bitumenbahn Al+G200S4 vollflächig verschweißen**
Dampfsperre als Luftdichtheits- und diffusionsdichte Schicht sd-Wert größer gleich 1500 m DIN 4108-3, DIN 4108-7, für unbelüftetes Dach, aus Bitumenbahnen, Bitumen-Schweißbahn mit Aluminiumbandeinlage DIN EN 13970 - Al + G 200 S4 mit Aluminiumbandeinlage und Glasgewebeeinlage 200 g/m2, auf dem Untergrund vollflächig verschweißen, Nähte und Stöße verkleben/verschweißen.
Die Dampfsperrschicht dient während der Bauausführung als Notabdichtung. Sämtliche Anschlüsse und Durchdringungen sind tritt- bzw. durchtrittsicher auszubilden, sodass ein Eindringen von Wasser in das Gebäude sicher ausgeschlossen ist. Sämtliche hierfür erforderlichen zusätzlichen Sicherungsmaßnahmen sind in die Einheitspreise einzukalkulieren.
Menge: 766,230 m2
Dok DIN276:18_01: 363

**02.2.4 Gefälledämmung EPS-Hartschaum mit Schaumkleber verklebt**
EPS-Gefälledämmung: EPS DAA dh i.M.170 mm
Expandierte Polystyrol Hartschaumplatten mit Gefälle
nach DIN EN 13163
Leistungs- und Funktionsanforderungen:
- Anwendungstyp nach DIN 4108-10: DAA dh,
- Druckspannung bei 10% Stauchung >=150 kPa
- Wärmeleitfähigkeit nach DIN 4108-4:
  WLG Bemessungswert 035  -  0,035 W/(mK)
- Brandverhalten nach DIN EN 13501-1: Klasse E
- nach Fertigung 4 Wochen abgelagert
liefern und auf den Untergrund nach geprüftem
Gefälleplan, ein- oder mehrlagig, jeweils mit
Schaumkleber streifenweise windsogsicher nach
DIN EN 1991-1-4 verkleben. Platten versetzt anordnen und dicht stoßen.
Gefälle: Die Ausführung der Hauptdachfläche hat mit einem Mindestgefälle von 2 % in Übereinstimmung mit den Vorgaben der Flachdachrichtlinie zu erfolgen.
Mittlere Gesamtdicke: 170 mm
Menge: 766,230 m2
Dok DIN276:18_01: 363

**02.2.5 Linienentwässerung auf Flächendämmung verklebt verlegt, Dach ü4G**
Linienentwässerung auf Flächendämmung verklebt verlegt, Dach ü4.OG, Expandierte Polystyrol Hartschaumplatten mit Gefälle in zwei Richtungen, nach DIN EN 13165, für die Verlegung in Kehlbereichen ohne Gefälle, zur gezielten Wasserableitung zu den Dachabläufen, für genutzte und nicht genutzte Dachflächen.
Leistungs- und Funktionsanforderungen:
- Anwendungstyp nach DIN 4108-10: DAA dh,
  hohe Druckbelastbarkeit
- Druckspannung bei 10% Stauchung >=150 kPa
- Deckschichten: unkaschiert
- Wärmeleitfähigkeit nach DIN 4108-4:
 WLG Bemessungswert 035  -  0,035 W/(mK)
- Brandverhalten nach DIN EN 13501-1: Klasse E
  nicht brennend abtropfend, nicht glimmend
- Oberflächengeometrie des Linienentwässerungssystems:
  dreieckig, bestehend aus einzelnen Gefälleplatten
  jeweils mit einem Gefälle in zwei Richtungen
  von: 1,0% bis. 4,0% liefern und auf dem Untergrund nach
  Verlegeplan des Herstellers, mit Schaumkleber streifenweise
  windsogsicher nach DIN EN 1991-1-4 verkleben.
Menge: 51,840 m2
Dok DIN276:18_01: 363

**02.2.6 Dachabdichtung BROOF(t1) einlagig Kunststoffbahn FPO-BV-E-GV-K-SK D 2mm selbstkl**
Abdichtung von Dächern, DIN 18531-1 und DIN 18531-3, für genutzte Dächer, Neigung größer gleich 2 %, Einwirkungsklasse I B, Anforderungen hinsichtlich Widerstandsfähigkeit gegen Flugfeuer und strahlende Wärme B ROOF(t1), als harte Bedachung, einlagig, aus Kunststoffbahnen, flexible Polyolefine (FPO) DIN EN 13956, bitumenverträglich, mit Glasvlieseinlage, mit Kaschierung, selbstklebend, Anwendungstyp DIN/TS 20000-201 DE, Eigenschaftsklasse E1, Dicke 2 mm, selbstklebend verlegen, Untergrund Dämmschicht.
Menge: 766,230 m2
Dok DIN276:18_01: 363

**02.2.7 Kehlen/Grate**
Kehllinien/Grate fixieren u. überkleben

- Flächenbahn entlang den Kehllinien der Kontergefälleplatten und / oder Firstlinien abschneiden und leicht auf das Gefälle überstehen
  lassen.
- Linearbefestigung, bestehend aus Einzelbefestigern
  und -tellern nach Vorgabe der DIN, bzw. Flachdachrichtlinie, in Linie verwendet, liefern und
  direkt im Übergangsbereich der Kehllinien in die
  Betondecke montieren.
- Überdeckung der Befestigungselemente mit
  Zuschnittsbahnen, Zuschnitt 20 cm, oder mittels
  Überlappung der Flächenbahn.
Menge: 173,140 m
Dok DIN276:18_01: 363

**02.2.8 Anschluss an Rauchabzug 100/150, gedämmt**
*** Bezugsbeschreibung
Detail wie nachfolgend beschrieben ausführen, einschließlich Lieferung aller erforderlichen Materialien:

- Dampfsperre lt. Vorpos. auf den Aufsatzkranz führen und vollflächig aufschweißen / aufkleben.
- Wärmedämmung passgenau anarbeiten.
- Abdichtungsbahn aus der Fläche im Anschlussbereich
  5 cm hochführen und Randfixierung ausführen.
- Abdichtungsbahn der Vorposition als Zuschnitt bis
  Oberkante Anschluss hochführen, in der Kehle durchgehend heften und im unteren Bereich auf die Flächenabdichtung mit ausreichender Überdeckung homogen
  verschweißen.
- Klemmprofil mit geeigneten Befestigungsmitteln
  montieren und die obere Fuge mit dauerelastischem
  Dichtstoff versiegeln.
  Leistung einschließlich der erforderlichen
  Eckausbildungen im System des Herstellers.

Rohbaumaße Rauchabzug: 100 / 150 cm
Anschlusshöhe: bis 30 cm
Dach ü4.OG
Menge: 2,000 St
Dok DIN276:18_01: 363

**02.2.9 Anschluss an Rauchabzug 60/60, gedämmt**
*** wie Position 02.2.8
Anschluss an Rauchabzug
Rohbaumaße Rauchabzug: 60 / 60 cm
Menge: 1,000 St
Dok DIN276:18_01: 363

**02.2.10 Anschluss an Dachausstieg 70/140, gedämmt**
*** wie Position 02.2.8
Anschluss an Dachausstieg
Rohbaumaße Dachausstieg: 70 / 140 cm
Menge: 1,000 St
Dok DIN276:18_01: 363

**02.2.11 Anschluss an TGA-Kanal, eckig, 50/90, gedämmt**
*** Bezugsbeschreibung
Detail wie nachfolgend beschrieben ausführen, einschließlich Lieferung aller erforderlichen Materialien:

- Dampfsperre lt. Vorpos. auf den eckigen TGA-Kanal führen, bis OK Dämmung hochführen und voll  flächig aufschweißen / aufkleben.
- Wärmedämmung passgenau anarbeiten.
- Abdichtungsbahn aus der Fläche im Anschlussbereich
  an den Kanal anpassen und Randfixierung in die
  Stahlbetondecke ausführen.
- Abdichtungsbahn der Vorposition als Zuschnitt bis
  Oberkante Anschluss hochführen, in der Kehle durchgehend heften und im unteren Bereich auf die Flächenabdichtung mit ausreichender Überdeckung homogen
  verschweißen.
- Klemmprofil mit geeigneten Befestigungsmitteln
  montieren und die obere Fuge mit dauerelastischem
  Dichtstoff versiegeln.
  Leistung einschließlich der erforderlichen
  Eckausbildungen im System des Herstellers.

Abmessung TGA-Kanal im Grundriss: 50 / 90 cm
Anschlusshöhe: 15cm üOK Dachfläche
Dach ü4.OG
Menge: 4,000 St
Dok DIN276:18_01: 363

**02.2.12 Anschluss an TGA-Kanal, eckig, 90/80, gedämmt**
*** wie Position 02.2.11
Abmessung TGA-Kanal im Grundriss: 90 / 80 cm
Anschlusshöhe: 15cm üOK Dachfläche
Dach ü4.OG
Menge: 2,000 St
Dok DIN276:18_01: 363

**02.2.13 Einfassung Absturzsicherung 16 mm**
Einfassung Absturzsicherung 16 mm Rohreinfassung für vorhandene Absturzsicherung DN 16 mm mit Formteil Rohreinfassung, inklusive Rohrschelle aus V2A, Liefern, über die Absturzsicherung montieren und auf die Flächenabdichtung homogen aufschweißen, oberer Abschluss mit Rohrschelle und dauerelastischer Versiegelung oder Schrumpfschlauch herstellen.
Das Anarbeiten und bei Erfordernis Anschließen aller Schichten im Bereich der Durchführung ist in dieser Position mit einzukalkulieren.
Dach ü4.OG
Menge: 8,000 St
Dok DIN276:18_01: 363

**02.2.14 Einfassung Absturzsicherung 24 mm**
Einfassung Absturzsicherung 24 mm Rohreinfassung für vorhandene Absturzsicherung DN 24 mm mit Formteil Rohreinfassung, inklusive Rohrschelle aus V2A, Liefern, über die Absturzsicherung montieren und auf die Flächenabdichtung homogen aufschweißen, oberer Abschluss mit Rohrschelle und dauerelastischer Versiegelung oder Schrumpfschlauch herstellen.
Das Anarbeiten und bei Erfordernis Anschließen aller Schichten im Bereich der Durchführung ist in dieser Position mit einzukalkulieren.
Dach ü4.OG
Menge: 4,000 St
Dok DIN276:18_01: 363

**02.2.15 Anschluss an TGA-Leitungseinführung 3175/825mm, gedämmt**
Detail wie nachfolgend beschrieben ausführen, einschließlich Lieferung aller erforderlichen Materialien:

- Dampfsperre lt. Vorpos. auf Stahlbeton-/Mauerwerkswand
  führen und vollflächig aufschweißen / aufkleben.
- Wärmedämmung passgenau anarbeiten.
- Abdichtungsbahn aus der Fläche im Anschlussbereich
  5 cm hochführen und Randfixierung ausführen.
- Verbundblech, 2*gekantet, Abwicklung 28cm, an Stahlbeton
  /Mauerwerkswand mechanisch fixieren, zur Aufnahme von
  Dämmung und Abdichtung.
- Dämmplatte aus EPS, wie Dachfläche, aber als Platte, als
  Zuschnitt, an der Wand fachgerecht fixieren / kleben, inkl.
  Ausklinkung für Linienbefestigung, Plattendicke: 100 mm,
  OK Dämmung 15cm über Dachabdichtung.
- Abdichtungsbahn der Vorposition als Zuschnitt bis
  Oberkante Anschluss hochführen, oben auf das Verbundblech
  schweißen/kleben und fixieren, in der Kehle durchgehend
  heften und im unteren Bereich auf die Flächenabdichtung mit
  ausreichender Überdeckung homogen verschweißen.
- Klemmprofil mit geeigneten Befestigungsmitteln montieren.
  Wandanschlussblech, Aluminium DIN EN 485 und DIN EN
  507, Dicke 2,0 mm, pulverbeschichtet, RAL 7016, als
  Überhangblech, Zuschnittbreite 240 mm, 3 x gekantet,
  einschl. Tropfkante als Falz, einseitig, Nahtausbildung
  gestoßen und hinterlegt, befestigen mit Dübeln in
  Stahlbetonwand, mit Gefälle nach innen. Die Fuge zur Wand
  ist dauerelastisch zur versiegeln.
Alle Leistungen einschließlich der 4 Eckausbildungen.
Rohbaumaße TGA-Leitungsausführung: 317,5 / 82,5 cm
Anschlusshöhe: 15cm über Dachabdichtung
Dach ü4.OG
Siehe DE 09 Prinzipdetail Gebäudeeinführung TGA
Menge: 1,000 St
Dok DIN276:18_01: 363

**02.2.16 Blitzdrahteinfassung Blitzdrahtdurchführung**
*** Bezugsbeschreibung
Blitzdrahtdurchführung eindichten, Blitzdrahtdurchführung, Durchmesser 6 -10 mm, mit flexiblem Formteil als Blitzdrahtdurchführung, inklusive Rohrschelle aus Edelstahl, und dauer- elastischer Versiegelung, liefern, über den Blitzdraht montieren und auf die Flächenabdichtung homogen aufschweißen. Oberer Abschluss mit Rohrschelle fachgerecht herstellen. Ausführung in der Dachfläche und an der Attikainnenseite.
Das Anarbeiten und bei Erfordernis Anschließen aller Schichten im Bereich der Durchführung ist in dieser Position mit einzukalkulieren.
Menge: 16,000 St
Dok DIN276:18_01: 363

**02.2.17 Einfassung Erdungsfahnen**
*** wie Position 02.2.16
Menge: 2,000 St
Dok DIN276:18_01: 363

**02.2.18 Anschluss an Durchdringung, eckig 150/150mm**
Anschluss an Durchdringung, eckig, Stahl verzinkt,
Ausführung mit PU-Flüssigabdichtung.
Detail wie nachfolgend beschrieben ausführen, einschließlich Lieferung aller erforderlichen Materialien:
- Vorbereitung, Abklebung und bei Bedarf Haftvermittlung / Grundierung des Untergrundes
- Flüssigabdichtung in zwei Schichten aufbringen.
  Als erste Schicht ca. 2/3 der angegebenen Verbrauchsmenge vorlegen, Kunstfaservlies
  blasen- und faltenfrei einbetten, die zweite Schicht
  nass in nass nachlegen. Die Vliesüberlappung beträgt
  mindestens 5 cm. Vor der Aushärtung der Abdichtung bzw.
  Grundierung Klebeband entfernen.
- Die Abdichtung mindestens 10 cm breit auf die
  Flächenabdichtung und bis Oberkante Anschluss führen.
  Einschließlich aller Eckausbildungen.
 Anschlusshöhe: 15 cm
 Abmessung der Durchdringung: 15 / 15 cm (QRO 150)

Hinweis:
Die Verlegeanleitung des Herstellers ist zu beachten.

Leistungs- und Funktionsanforderungen Flüssigkunststoff:
- Anwendungskurzzeichen:
  E1 PUR-1K-S-W3-P4-S1, S2, S3, S4,-TL4-TH4-DIN 18531-2
- Zulassung gemäß EAD 030350-00-0402 in den höchsten
  Nutzungskategorien
- Basiswerkstoff: Polyurethan, 1-komponentig
- GISCODE: RSP 20
- Trockenschichtdicke: mindestens 2,0 mm
- Farbe:  hellgrau
- Trägereinlage: Kunstfaservlies 130 g/m²
- Lösemittelfrei, geruchsarm
- alkalibeständig
- dauerhaft UV-stabil
- Verhalten bei Brand von außen, im System geprüft nach
  DIN CEN/TS 1187 und eingestuft in BROOF (t1)
Menge: 18,000 St
Dok DIN276:18_01: 363

**02.2.19 Schutzlage Dachabd. Bautenschutzmatte Gummigranulat D 8mm lose verlegen**
Schutzlage der Abdichtung von Dächern DIN 18531-2, aus Bautenschutzmatten/-platten, aus Gummigranulat, Dicke 8 mm, lose verlegen.
Die Bautenschutzmatte ist derart auszuwählen und einzubauen, dass sie mit der ausgeführten FPO-Abdichtung verträglich ist und jegliche negative Beeinflussung ausgeschlossen wird.
Menge: 226,800 m2
Dok DIN276:18_01: 363

**02.2.20 Betonpl. Platten 40/40cm D 4cm Stelzlager**
Oberflächenschutz aus Betonplatten, Plattengröße 40/40 cm, Dicke 4 cm, auf Stelzlager, Verlegung in Teilflächen.
Menge: 156,800 m2
Dok DIN276:18_01: 363

**02.2.21 Plattenbelag anpassen schneiden T bis 4cm**
Plattenbelag anpassen durch Schneiden, Tiefe bis 4 cm.
Menge: 50,680 m
Dok DIN276:18_01: 363

**02.2.22 Auflast Kiesschüttung D 150mm**
Oberflächenschutz/Auflast als Schüttung aus gewaschenem Kies, Körnung 16/32, Einbau an Dachterrassenseiten mit durchschnittlicher Schütthöhe von bis 15cm, Verlegung im Randbereich, Streifenbreite bis 1,00m
Menge: 25,960 m2
Dok DIN276:18_01: 363

**02.2.23 Auflast Kiesschüttung D 110-260mm**
Oberflächenschutz/Auflast als Schüttung aus gewaschenem Kies, Körnung 16/32, Einbau an Kopfseite der Dachterrasse mit durchschnittlicher Schütthöhe von 185mm (110 bis 260mm), Verlegung im Randbereich, Streifenbreite bis 1,00m
Menge: 32,700 m2
Dok DIN276:18_01: 363

**02.2.24 Kiesleiste Alu D 1,5mm Zuschnitt für Terrassenseiten 3xgekantet, Seite**
Kiesleiste aus Aluminium DIN EN 485 und DIN EN 507, Dicke 1,5 mm, Zuschnittbreite passend zur Kiesschüttung an den Terrassenseiten, Höhe bis 150mm, 3 x gekantet, Untergrund Dachabdichtung, OK bündig mit Plattenbelag.
Menge: 21,480 m
Dok DIN276:18_01: 363

**02.2.25 Kiesleiste Alu D 1,5mm Zuschnitt für Terrass-Kopfseite 3xgekantet, Kopfseite**
Kiesleiste aus Aluminium DIN EN 485 und DIN EN 507, Dicke 1,5 mm, Zuschnittbreite passend zur Kiesschüttung an der Terrassenkopfseite, Höhe von 110-260mm, an Gefälleverlauf angepasst, 3 x gekantet, Untergrund Dachabdichtung, OK bündig mit Plattenbelag.
Menge: 29,200 m
Dok DIN276:18_01: 363

*Hinweis: Hinweis:*
Attikaabdeckung ü 4.OG im LV Fassade ausgeschrieben!

**02.2.26 Attikaanschluss Beton, gedämmt, ü4.OG**
Attikaanschluss (gedämmt) Dach ü4.OG

Detail wie nachfolgend beschrieben ausführen, einschließlich Lieferung aller erforderlichen Materialien:
- Bitumenvoranstrich im Detailbereich bis VK Attika fachgerecht
  aufbringen.
- Dampfsperre hochführen, bis Außenkante Attika
  und vollflächig aufschweißen / aufkleben.
- Verbundblechwinkel als vorderer Abschluss,
  Zuschnitt 370 mm, 2 x gekantet, inklusive
  Befestigungsmaterial, liefern und an der Attikavorderkante
  mit 160mm Überstand sturmsicher fachgerecht unter Berücksichtigung der Fassadenplanung und der erforderlichen Überstände montieren.
- Auf der waagr. Attikafläche Dachdämmplatten aus EPS, wie
  Dachfläche aber als Platte, liefern und auf der Attika fixieren /
  kleben,  Dämmstoffdicke: 60 mm, Breite 560mm, bis in das
  Verbundblech geführt, 1 Längskante gefast.
- Flächenabdichtung und Gefälledämmung der Hauptposition
  bis Vorderkante Aufkantung führen, Abdichtung ggf. 5cm an
  aufgehendem Bauteil hochführen.
- Befestigungsschiene im System des Herstellers inkl.
  Befestigungselemente, liefern und als Linienbefestigung bzw.
  als Verlagerungsschutz / Randfixierung nach
  "Flachdachrichtlinie Ziff. 2.6", zur Aufnahme horizontaler Kräfte
  montieren.
- Dämmplatte aus EPS, wie Dachfläche, als Zuschnitt, an der
  Attikainnenseite fachgerecht fixieren / kleben, inkl. Ausklinkung
  für Linienbefestigungen. Plattendicke: 100 mm, Plattenhöhe an
  die Gefälledämmung der Fläche angepasst.
- Zuschnittbahn aus Abdichtungsbahn der Vorpos., als Attikaanschluss liefern, im oberen Bereich auf das Verbundblech VK Attika kleben/schweißen, im senkr. Bereich auf der
  Dämmung fachgerecht verkleben /verschweißen und mittels
  Linienbefestigung oder Verbundblech zwischenfixiert verlegen.
  Die innere Vorderkante ist ausreichend weit auf die
  Flächenabdichtung zu führen und homogen zu kleben / zu
  schweißen.

Attikahöhe: roh 65cm
Attikabreite: roh 30 cm
Abwicklung Abdichtung bis 130 cm
Abrechnung nach AK Attika roh.
Menge: 95,620 m
Dok DIN276:18_01: 363

**02.2.27 Eckausführung als Zulage zu Vorpos.**
Ausführung der Ecken als Zulage zu Vorposition "Attikaabschluss Beton". Ausbildung der Innen- und Außenecken im Bereich des Attikaanschlusses mittels Fertigteilecken. Das Formteil ist auf die in der Ecke verlegte Anschlussabdichtung einzusetzen und umlaufend zu verschweißen. (Untere und obere Eckausbildung wird mit dieser Position gesamt vergütet.)
Menge: 4,000 St
Dok DIN276:18_01: 363

**02.2.28 Attikaanschluss Beton, gedämmt, ü3.OG**
Attikaanschluss (gedämmt), Dach ü3.OG

Detail wie nachfolgend beschrieben ausführen, einschließlich Lieferung aller erforderlichen Materialien:
- Bitumenvoranstrich im Detailbereich bis VK Attika fachgerecht
  aufbringen.
- Dampfsperre hochführen, bis Außenkante Attika
  und vollflächig aufschweißen / aufkleben.
- In Abständen von 50-60 cm imprägn. Kanthölzer
  einlegen und nach DIN EN 1991 in der Betonaufkantung
  befestigen.
  Gesamtabmessung: 60 x 60 mm
- In die Zwischenräume auf der waager. Attikafläche
  Dachdämmplatten aus EPS, wie Dachfläche aber als Platte,
  liefern und fixieren / kleben.
  Dämmstoffdicke: 60 mm
- Holzwerkstoffplatte zur Anwendung im Außenbereich
  nach DIN EN 13986, als Zuschnitt einseitig gefast,
  auf der Attika mit beidseitigem Überstand verlegen.
  Holzwerkstoffplatte windsogsicher nach DIN EN 1991-1-4
  mechanisch in den vorbeschriebenen Kanthölzern befestigen.
  Plattendicke: 30 mm
  Plattenbreite: 560 mm
- Verbundblech 1x gekantet, Abwicklung 100mm an der Außen
  kante der Holzwerkstoffplatte fixieren.
- Flächenabdichtung und Gefälledämmung der Hauptposition
  bis Vorderkante Aufkantung führen, Abdichtung ggf. 5cm an
  aufgehendem Bauteil hochführen.
- Befestigungsschiene im System des Herstellers inkl.
 Befestigungselemente, liefern und als Linienbefestigung bzw.
  als Verlagerungsschutz / Randfixierung nach
  "Flachdachrichtlinie Ziff. 2.6", zur Aufnahme horizontaler Kräfte
  montieren.
- Dämmplatte aus EPS, wie Dachfläche aber als Platte, als
 Zuschnitt, an der Attikainnenseite fachgerecht fixieren / kleben,
  inkl. Ausklinkung für Linienbefestigungen.
  Plattendicke: 100 mm, Plattenhöhe an die Gefälledämmung
  der Fläche angepasst, OK=UK Holzwerkstoffplatte.
- Zuschnittbahn aus Abdichtungsbahn der Vorpos., als
 Attikaanschluss liefern, im oberen Bereich auf das Verbundblech VK Attika kleben/schweißen, im senkr. Bereich auf der
  Dämmung fachgerecht verkleben /verschweißen und mittels
  Linienbefestigung oder Verbundblech zwischenfixiert verlegen.  Die innere Vorderkante ist ausreichend weit auf die Flächenabdichtung zu führen und homogen zu kleben / zu schweißen.

Attikahöhe: roh 72cm
Attikabreite: roh 25 cm
Abwicklung Abdichtung bis 150 cm
Abrechnung nach AK Attika roh.
Menge: 62,600 m
Dok DIN276:18_01: 363

**02.2.29 Eckausführung als Zulage zu Vorpos.**
Ausführung der Ecken als Zulage zu Vorposition "Attikaabschluss Beton". Ausbildung der Innen- und Außenecken im Bereich des Attikaanschlusses mittels Fertigteilecken. Das Formteil ist auf die in der Ecke verlegte Anschlussabdichtung einzusetzen und umlaufend zu verschweißen. (Untere und obere Eckausbildung wird mit dieser Position gesamt vergütet.)
Menge: 8,000 St
Dok DIN276:18_01: 363

**02.2.30 Anschluss Geländer-UK mit Flüssigkunststoff**
Anschluss an Geländer-UK, als Stahlschwert verzinkt und beschichtet, Ausführung mit PU-Flüssigabdichtung.
Detail wie nachfolgend beschrieben ausführen, einschließlich Lieferung aller erforderlichen Materialien:
- Vorbereitung, Abklebung und bei Bedarf Haftvermittlung / Grundierung des Untergrundes
- Flüssigabdichtung in zwei Schichten aufbringen.
  Als erste Schicht ca. 2/3 der angegebenen Verbrauchsmenge vorlegen, Kunstfaservlies
  blasen- und faltenfrei einbetten, die zweite Schicht
  nass in nass nachlegen. Die Vliesüberlappung beträgt
  mindestens 5 cm. Vor der Aushärtung der Abdichtung bzw.
  Grundierung Klebeband entfernen.
- Die Abdichtung mindestens 10 cm breit auf die
  Flächenabdichtung und bis maximal Innenkante der
  überhängenden Attikaabdeckung zu führen.
  Einschließlich aller Eckausbildungen.
Das Anarbeiten und bei Erfordernis Anschließen aller Schichten im Bereich der Durchführung ist in dieser Position mit einzukalkulieren.

Abmessung der Durchdringung: 80 / 8 mm Flachstahl
Hinweis:
Die Verlegeanleitung des Herstellers
ist zu beachten.

Leistungs- und Funktionsanforderungen Flüssigkunststoff:
- Anwendungskurzzeichen:
  E1 PUR-1K-S-W3-P4-S1, S2, S3, S4,-TL4-TH4-DIN 18531-2
- Zulassung gemäß EAD 030350-00-0402 in den höchsten
  Nutzungskategorien
- Basiswerkstoff: Polyurethan, 1-komponentig
- GISCODE: RSP 20
- Trockenschichtdicke: mindestens 2,0 mm
- Farbe:  hellgrau
- Trägereinlage: Kunstfaservlies 130 g/m²
- Lösemittelfrei, geruchsarm
- alkalibeständig
- dauerhaft UV-stabil
- Verhalten bei Brand von außen, im System geprüft nach
  DIN CEN/TS 1187 und eingestuft in BROOF (t1)
Menge: 36,000 St
Dok DIN276:18_01: 363

**02.2.31 Attikaabdeckung Alu D 3,0mm Zuschnitt-B 1180mm 4xgekantet, ü3.OG**
Attikaabdeckung aus Aluminium DIN EN 485 und DIN EN 507, Dicke 3,0 mm, pulverbeschichtet, RAL 7016, Zuschnittbreite 1180 mm, 4 x gekantet, einschl. Tropfkante als Falz, beidseitig, die innere Abkantung hat eine Länge von 36cm. Nahtausbildung gestoßen und hinterlegt, verdeckt befestigen mit Haften oder Rillenstoßverbinder, Untergrund Holzwerkstoff, mit einem ausreichenden Gefälle nach innen herzustellen.
Menge: 64,720 m
Dok DIN276:18_01: 363

**02.2.32 Attikaabdeckung Alu D 3,0mm Zuschnitt-B 1180mm, Ecke**
Ecke, aus Aluminium, pulverbeschichtet, Dicke 3,0 mm, Zuschnittbreite 1180mm, als Zulage zur Attikaabdeckung aus Vorpos., Winkel 45 Grad.
Menge: 4,000 St
Dok DIN276:18_01: 363

**02.2.33 Attikaabdeckung Alu D 3,0mm Zuschnitt-B 1180mm, Geländer-UK**
Attikaabdeckung aus Pos. 02.2.31, Aluminium D 3,0mm, pulverbeschichtet, an Geländerbefestigung anpassen, durch Ausklinkung, Geländerbefestigung als Flachstahl 80/8mm.
Menge: 36,000 St
Dok DIN276:18_01: 363

**02.2.34 Attikaabdeckung Alu D 3,0mm Zuschnitt-B 1180mm, Wandanschluss**
Attikaabdeckung aus Pos. 02.2.31  Aluminium D 3,0mm, pulverbeschichtet, als Wandanschluss mit Aufkantung und dauerelastischer Versiegelung, an Stahlbetonwand, hinter der Vorhangfassade.
Menge: 4,000 St
Dok DIN276:18_01: 363

**02.2.35 Wandanschluss Beton, gedämmt, ü3.OG**
Wandanschluss (gedämmt), Dach ü3.OG

Detail wie nachfolgend beschrieben ausführen, einschließlich Lieferung aller erforderlichen Materialien:
- Bitumenvoranstrich im Detailbereich fachgerecht
  aufbringen, bis 60cm üDAF roh.
- Dampfsperre hochführen, bis 60cm üDAF roh
  und vollflächig aufschweißen / aufkleben.
- Flächenabdichtung und Gefälledämmung der Hauptposition
  bis Vorderkante Wand führen, Abdichtung ggf. 5cm an
  aufgehendem Bauteil hochführen.
- Befestigungsschiene im System des Herstellers inkl.
  Befestigungselemente, liefern und als Linienbefestigung in die
  Fläche als Verlagerungsschutz / Randfixierung nach
  "Flachdachrichtlinie Ziff. 2.6", zur Aufnahme horizontaler Kräfte
  montieren.
- Verbundblechwinkel als Abschluss an der Stahlbetonwand mit
  OK = 15cm üOKFF, Zuschnitt 370mm, 2 x gekantet, inklusive
  Befestigungsmaterial liefern und an der Wand als oberen
  Abschluss des Wandanschlusses fachgerecht montieren und
  in die Stahlbetonwand dübeln.
- Dämmplatte aus EPS, wie Dachfläche aber als Platte,
  Dämmung gem. Wärmeschutznachweis, als Zuschnitt, an der
  Wand fachgerecht fixieren / kleben, inkl.
  Ausklinkung für Linienbefestigungen, Anarbeitung an
  Verbundblech.
  Plattendicke: 160 mm
- Zuschnittbahn aus Abdichtungsbahn der Hauptposition 02.2.6
  als Wandanschluss liefern, im oberen Bereich auf das
  Verbundblech kleben/schweißen und mechanisch fixieren, im
  senkr. Bereich auf die Dämmung fachgerecht
  verklebt/verschweißt und fixiert verlegen und auf die
  Flächenabdichtung mit Überdeckung der Randfixierung
  homogen kleben/schweißen.
Wandanschlussblech, Aluminium DIN EN 485 und DIN EN 507, Dicke 2,0 mm, pulverbeschichtet, RAL 7016, als Überhangblech, Zuschnittbreite 310 mm, 3 x gekantet, einschl. Tropfkante als Falz, einseitig, Nahtausbildung gestoßen und hinterlegt, befestigen mit Dübeln in Stahlbetonwand, mit Gefälle nach innen.
Menge: 30,830 m
Dok DIN276:18_01: 363

**02.2.36 wie vor, jedoch Leibungsausführung**
Ausführung wie in Pos. 02.2.35 beschrieben, jedoch Leibungsausführung mit Eckausbildung und Anschluss an Leibung und Fenstertürelement. Tiefe der Leibung 20cm.
Menge: 4,000 St
Dok DIN276:18_01: 363

**02.2.37 wie Pos. 02.2.35, jedoch Ausführung äußerer Abschluss**
Ausführung wie in Pos. 02.2.35 beschrieben, jedoch anpassen / anschließen aller Schichten und Bauteile an die seitliche Begrenzung bzw. Attikaaufkantung.
Menge: 4,000 St
Dok DIN276:18_01: 363

**02.2.38 Anschluss Fenstertür mit Flüssigkunststoff**
Anschluss an Fenstertür, Alu-Profil, beschichtet, Ausführung mit PU-Flüssigabdichtung.
Detail wie nachfolgend beschrieben ausführen, einschließlich Lieferung aller erforderlichen Materialien:
- Bitumenvoranstrich im Detailbereich fachgerecht
  aufbringen sowie Fenstertür im Sockelbereich vorbereiten und  grundieren.
- Dampfsperre hochführen, bis OK Dämmung
  und vollflächig aufschweißen / aufkleben lt. Herstellerangaben,
  einschließlich Ausführung von Innen- und Außenecken der
  Leibung.
- Flächenabdichtung und Gefälledämmung der Hauptposition
  bis Vorderkante Fenstertür führen und innerhalb der Leibung
  anpassen, Abdichtung ggf. 5cm an aufgehendem Bauteil
  hochführen.
- Befestigungsschiene im System des Herstellers inkl.
  Befestigungselemente, liefern und als Linienbefestigung in die
  Fläche als Verlagerungsschutz / Randfixierung nach
  "Flachdachrichtlinie Ziff. 2.6", zur Aufnahme horizontaler Kräfte
  montieren.
- Vorbereitung, Abklebung und bei Bedarf
  Haftvermittlung / Grundierung des Untergrundes
- Flüssigabdichtung in zwei Schichten aufbringen.
  Als erste Schicht ca. 2/3 der angegebenen Verbrauchsmenge vorlegen, Kunstfaservlies
  blasen- und faltenfrei einbetten, die zweite Schicht
  nass in nass nachlegen. Die Vliesüberlappung beträgt
  mindestens 5 cm. Vor der Aushärtung der Abdichtung bzw.
  Grundierung Klebeband entfernen.
- Die Abdichtung mindestens 10 cm breit auf die
  Flächenabdichtung führen.
  Einschließlich der Eckausbildungen.
Hinweis:
Die Verlegeanleitung des Herstellers ist zu beachten.
Leistungs- und Funktionsanforderungen Flüssigkunststoff:
- Anwendungskurzzeichen:
  E1 PUR-1K-S-W3-P4-S1, S2, S3, S4,-TL4-TH4-DIN 18531-2
- Zulassung gemäß EAD 030350-00-0402 in den höchsten
  Nutzungskategorien
- Basiswerkstoff: Polyurethan, 1-komponentig
- GISCODE: RSP 20
- Trockenschichtdicke: mindestens 2,0 mm
- Farbe:  hellgrau
- Trägereinlage: Kunstfaservlies 130 g/m²
- Lösemittelfrei, geruchsarm
- alkalibeständig
- dauerhaft UV-stabil
- Verhalten bei Brand von außen, im System geprüft nach
  DIN CEN/TS 1187 und eingestuft in BROOF (t1)

Leibungsbreite Rohbau: 1,49m
Leibungsbreite Sockel: 0,20m
Menge: 2,000 St
Dok DIN276:18_01: 363

**02.2.39 Fassadenrinne B 150 mm H variabel L 1375mm Stahl niro höhenverstellbar Gitterrost**
Fassadenrinne,
Breite '150' mm,
Höhe variabel 100-120mm, Länge 1375 mm, aus nichtrostendem Stahl, höhenverstellbar, bestehend aus Rahmen, Abdeckung mit Gitterrost, Maschenweite 10/30 mm, und Stellfüßen 100-120mm mit Lastverteilern. Entwässerung über Dachfläche. Gesamte Konstruktion V2A. Einschließlich Bautenschutzmatte 8mm im Bereich der Stellfüße.
Menge: 2,000 St
Dok DIN276:18_01: 363

**02.2.40 Kabeldurchführung Stahl verz NW 200mm 180Grad D 0,7mm**
Kabeldurchführung aus verzinktem Stahlrohr, "Schwanenhals", Nennweite 200, 180 Grad, Dicke mind. 0,7 mm, mehrteilig, schwenkbarer Ausgang, mit Abtropfhaube, einschließlich Anschließen von Dampfsperre, Wärmedämmung und Abdichtung. Anschluss der Dachabdichtung nach Wahl Bieter mit Anschlussmanschette passend zur Flächenabdichtung oder mit Flüssigabdichtung PU inkl. Gewebeeinlage nach Herstellerangaben.
Gesamthöhe 1,50m üOK Dachfläche.
Dach ü4. OG
Menge: 3,000 St
Dok DIN276:18_01: 363

*Hinweis: Hinweis:*
Die nachfolgenden Dachentwässerungen sind auf Übereinstimmung mit den Abflussmengen der Entwässerungsberechnung zu prüfen. Bei Schnittstellen zu den Gewerken der TGA ist ausreichend früh eine Abstimmung zu den gewählten Produkten zu berücksichtigen. Direkt nach der Montage muss der Sanitärinstallateur die Dachabläufe an die inneren Entwässerungsleitungen anschließen. Eine Terminabstimmung hat mit ausreichendem Vorlauf unter Einbeziehung der AG-seitigen Bauleitung stattzufinden.

**02.2.41 Einbau Ablauf Kiesfang Flachdach Freispiegelentw. wärmegedämmt**
Einbau von bauseits (durch ausführende Firma HLS) geliefertem Ablauf.
Alle Schichten des Dachaufbaus sind passgenau anzuarbeiten, Dampfsperre und Abdichtung sind dicht anzuschließen.
Dach ü4.OG.
Menge: 4,000 St
Dok DIN276:18_01: 363

**02.2.42 Notablauf Rechteckspeier 150 x 50, 600 mm**
Rechteckspeier als Notablauf, aus Edelstahl rostfrei, nach DIN
EN 1253-2, Stutzenmaß 150 mm x 50 mm, mit einer
Stutzenlänge von 750 mm und 3 Grad Stutzenneigung,
Abflussmenge >=3,2 l/s bei 60 mm Stauhöhe, für
Abdichtungsanschluss aus der Abdichtung der Dachfläche, mit
umlaufendem Flansch zum Anschluss der Abdichtung, zur
Befestigung an der Attika, liefern und fachgerecht einbauen.
Alle Schichten des Dachaufbaus sind passgenau anzuarbeiten,
Dampfsperre und Abdichtung sind dicht anzuschließen.
Die Wanddurchführung ist mit Mineralwolle in voller
Durchführungslänge zu dämmen.
Dach ü4.OG.
Menge: 4,000 St
Dok DIN276:18_01: 363

**02.2.43 Schutzplatte für Wartungswege Dach ü4.OG**
Schutzplatte für Wartungswege, mit Rutschsicherung,
auf Basis FPO, mit oberseitiger Rutschhemmung
liefern, auf dem Untergrund mit zugelassenem Kleber/Klebeband nach Herstellerangaben verlegen.
Wegbreite 60cm.Einbau Dach ü4.OG.
Die Schutzplatten müssen eine Zulassung als BROOF (t1) "harte Bedachung" besitzen.
Menge: 118,000 m
Dok DIN276:18_01: 363

**02.2.44 Kernbohrung Stahlbeton Durchm. 100-150mm T 20-25cm nicht schadstoffbelastet v.Hand Stoffe**
STLB-Bau 2025-04 084
Kernbohrung, geneigt zur Untergrundfläche,
Neigungswinkel abweichend zur Senkrechten '3' Grad, Untergrundfläche senkrecht, aus Stahlbeton, Normalbeton, Bohrdurchmesser über 100 bis 150 mm, Bohrtiefe über 20 bis 25 cm, nicht schadstoffbelastet,
Abfall ist nicht gefährlich, Zuordnung LAGA Z 0 (uneingeschränkter Einbau), von Hand/mit handgeführten Kleingeräten, Ausführung staubarm TRGS 559, Ausführung auf Dachfläche, Ausführung im Dachgeschoss,
aufgenommene Stoffe sammeln, ohne Zerkleinerung, auf LKW des AN laden, transportieren, entsorgen, zur Verwertungsanlage, Abfallschlüssel nach AVV (Abfallverzeichnis-Verordnung) 170101 Beton,
Vergütung der Entsorgung übernimmt AN.
Menge: 4,000 St
Dok DIN276:18_01: 363

**02.2.45 Ablauf Kiesfang Flachdach Attika Freispiegelentw. PUR DN70 wärmegedämmt**
Ablauf mit Kiesfang für Flachdach, als Attikaablauf, für
Freispiegelentwässerung, aus Polyurethan (PUR), DN 70,
Ablaufleistung mind. '2,300' l/s bei 20mm Stauhöhe, Auslauf
liegend, Auslauflänge 1,00m, mit Anschlussbahn passend zu
Dachabdichtung, wärmegedämmt, mit Kiesfang, mit
Dampfsperrplatte, mit Anschlussleitung aus Edelstahl, mit
Wanddurchführung und Anschluss an Wasserfangkasten,
liefern und nach Herstellerangaben einbauen. Alle Schichten
des Dachaufbaus sind passgenau anzuarbeiten, Dampfsperre
und Abdichtung sind dicht anzuschließen.
Die Attikadurchführung ist mit Mineralwolle in voller
Durchführungslänge auszustopfen.
Dach ü3.OG (Dachterrasse).
Menge: 2,000 St
Dok DIN276:18_01: 363

**02.2.46 Notablauf Kiesfang Flachdach Attika Freispiegelentw. PUR DN70 wärmegedämmt**
Notablauf mit Kiesfang für Flachdach, als Attikaablauf, für
Freispiegelentwässerung, aus Polyurethan (PUR), DN 70,
Ablaufleistung mind. '1,900' l/s, bei 10mm Stauhöhe, Auslauf
liegend, Auslauflänge 1,00m, mit Anschlussbahn passend zu
Dachabdichtung, wärmegedämmt, mit Kiesfang, mit
Dampfsperrplatte, mit Anschlussleitung aus Edelstahl, mit
Wanddurchführung und Anschluss an Wasserfangkasten,
liefern und nach Herstellerangaben einbauen. Alle Schichten
des Dachaufbaus sind passgenau anzuarbeiten, Dampfsperre
und Abdichtung sind dicht anzuschließen.
Die Attikadurchführung ist mit Mineralwolle in voller
Durchführungslänge auszustopfen.
Dach ü3.OG (Dachterrasse).
Menge: 2,000 St
Dok DIN276:18_01: 363

**02.2.47 Wasserfangkasten Titanzink D 0,7mm Gr.100 L/B/H 200/200/400mm**
Wasserfangkasten aus legiertem Zink DIN EN 988 (Titanzink), vorbewittert, Dicke 0,7 mm, Nenngröße 100, Maße L/B/H 200/200/400 mm.
Zur Anbindung an eine innenliegende Entwässerung mit seitlichem Abgang, Ablaufstutzen exzentrisch, Befestigung an Stahlbeton, durch vorgehängte hinterlüftete Fassadenbekleidung mit Dämmung, Abstand der Fassade zum Befestigungsuntergrund 220 mm.
Menge: 4,000 St
Dok DIN276:18_01: 363

**02.2.48 Regenfallrohr Metall kreisförmig Gr.100 Titanzink D 0,7mm vorbewittert**
Regenfallrohr DIN EN 612, kreisförmig, Nenngröße 100, aus legiertem Zink DIN EN 988 (Titanzink), Dicke 0,7 mm, vorbewittert, befestigen mit thermisch entkoppelten Befestigungselementen, Rohrschellen, Sicherung gegen Abrutschen durch Halbwulst, an Stahlbeton, durch vorgehängte hinterlüftete Fassadenbekleidung mit Dämmung, Abstand der Fassade zum Befestigungsuntergrund 220 mm.
Menge: 55,160 m
Dok DIN276:18_01: 363

**02.2.49 Standrohrkappe Titanzink Gr.100/115**
STLB-Bau 2025-04 022
Standrohrkappe für Standrohr, aus legiertem Zink DIN EN 988 (Titanzink), Nenngröße 100/115.
Menge: 4,000 St
Dok DIN276:18_01: 363

**02.2.50 Regenstandrohr Reinigungsöffnung Stahl verz D 2mm kreisförmig Gr.100 L 1,5m**
Regenstandrohr mit Reinigungsöffnung aus verzinktem Stahl, Dicke 2 mm, kreisförmig, Nenngröße 100, Länge 1,5 m, Befestigung mit thermisch entkoppelten Befestigungselement und Rohrschelle, Befestigung an Stahlbeton, durch vorgehängte hinterlüftete Fassadenbekleidung mit Dämmung, Abstand der Fassade zum Befestigungsuntergrund 220 mm, einschl. Anschluss an die erdverlegte Leitung.
Menge: 4,000 St
Dok DIN276:18_01: 363

**02.2.51 Dachabdichtung TGA-Einführung Dach ü4.OG**
Dachabdichtung auf der Einhausung für TGA-Einführung, Dach ü4.OG, auf Stahlbetondeckenplatte 0,825m*3,175m, in einer Höhe von 1,30m üOKRD, bestehend aus:
- Untergrund reinigen inkl. Entsorgung der anfallenden Stoffe.
- Voranstrich wie auf der Hauptdachfläche vollflächig aufbringen.
- Bitumen-Schweißbahn mit Aluminiumbandeinlage DIN EN 13970 - Al + G 200 S4 mit Aluminiumbandeinlage und Glasgewebeeinlage 200 g/m2, auf dem Untergrund vollflächig verschweißen, Nähte und Stöße verkleben/verschweißen.
- Kantholz 12*12cm auf Stahlbetondeckenplatte aufdübeln, an Längsseite mit Öffnung (First).
- Kantholz 12*8cm als 3-seitig umlaufenden Rahmen an AK Deckenplatte aufdübeln,
- Traufbohlen an beiden Längsseiten mit jeweils 11cm Überstand nach außen auf den Kanthölzern verschrauben.
- Traufstreifen als Tropfblech aus legiertem Zink DIN EN 988 (Titanzink), Dicke 0,7 mm, Zuschnittbreite 333 mm, Nahtausbildung überlappt, 2 x gekantet, einschl. Wasserfalz, verdeckt befestigen mit Haften, geschraubt, Untergrund Holz, an Längsseite (Traufe).
- Gefälledämmung wie auf der Dachfläche bündig OK Traufbohlen vollflächig auf der Dachfläche verlegen, an den Kurzseiten inkl. Ausklinkung für die Kanthölzer.
- Dachabdichtung wie Hauptdachfläche vollflächig verlegen, an Traufseite auf das Traufblech geführt und fixiert.
- Dachrandabschlussprofil, vorgefertigt, als Aluminium-Strangpressprofil DIN EN 755-2, pulverbeschichtet RAL 7016, Dicke 2 mm, Blendenhöhe 150 mm, Zuschnittbreite über 300 bis 450 mm, 2x gekantet, befestigen mit Haltestreifen, Untergrund Holz, Nahtausbildung gestoßen und hinterlegt, inkl. 2 Eckausbildungen und 2 Endausbildungen, an den Dachaußenkanten 3-seitig umlaufend.

- Anschlussstreifen aus der Dachabdichtung umlaufend nach Herstellerangaben an den Außenkanten auf Dachrandabschlussprofile kleben/schweißen, inkl. Ausbildung von Ecken. Abwicklung bis 40cm.

Dachmaße im Grundriss, Rohdecke: 0,825m*3,175m
Fläche roh: 2,62m2
Umfang roh: 8,00m

Siehe: DE 09 Prinzipdetail Gebäudeeinführung TGA
Menge: 1,000 St
Dok DIN276:18_01: 363

**02.2.52 Abnahmebegleitung Sachverständiger Dachabdichtung**
Abnahmebegleitung Sachverständiger Dachabdichtung

Abnahmebegleitung und Mitwirkung bei der fachgutachterlichen
Überprüfung der fertiggestellten Dachabdichtung durch einen
vom AG bestellten anerkannten oder öffentlich bestellten,
vereidigten Sachverständigen,
unmittelbar nach Durchführung der Dichtigkeitsprüfung,
als Voraussetzung für die Freigabe der Dachabdichtung für die
Verlegung der Auflast (Kies/Gründach/PV),
in Anwesenheit des AG, des Architekten bzw. der
Objektüberwachung, der Fachplanung TGA sowie des AN
Gewerk Sanitär durchführen.

Die Begutachtung erfolgt durch einen vom AG beauftragten
durch einen vom AG bestellten anerkannten oder öffentlich
bestellten, vereidigten Sachverständigen.

Leistungsumfang des AN Dacharbeiten:
- Präsenzpflicht: Teilnahme des verantwortlichen Poliers des AN
Dacharbeiten am Begehungstermin
- Bereitstellung der Dokumentation:
Vorlage Prüfbericht der vorher durchgeführten Dichtheitsprüfung
sowie der Fachunternehmererklärung und Materialnachweise
des Dachaufbaus
- Sicherstellung des freien Zugangs zu allen Anschlüssen und
Dacheinbauten

Technische Unterstützung:
Gestellung von Werkzeug und Personal für stichprobenartige
Nahtprüfungen (Nahtprüfer) oder das kurzzeitige Öffnen,
Säubern und Schließen von Detailpunkten auf Anweisung des
Sachverständigen

- Abnahme:
Mitwirkung bei der Protokollerstellung und Bestätigung der
Mängelfreiheit als Grundlage für die Aufbringung der Auflast
Die Bestellung und Kosten für die Leistungen des
Sachverständigen erfolgt durch den AG.
Für diese Position ist der genannte Leistungsumfang des AN
Dacharbeiten zu kalkulieren.
Menge: 1,000 St
Dok DIN276:18_01: 363

#### 02.3 NRA / DACHAUSSTIEG / EINBAUTEILE, Dach ü4.OG

**02.3.1 NRA-Lichtkuppel 1,00*1,50m**
Rauchabzug durch natürliches Rauchabzugsgerät DIN EN 12101-2, Lichtkuppel gewölbt für verbesserte Funktionssicherheit, höhere Stabilität und Widerstandsfähigkeit bei extremen Wetterbedingungen, geprüft nach DIN EN 1873, thermisch getrennt, wärmebrückenfrei, als lückenlos wärmegedämmtes Gesamtsystem.

Verglasung
Kunststoffverglasung, zweischalig,Schalenaufbau von außen nach innen: opal/opal
Baustoffklasse nach EN 13501: Klasse E (d0)
Scheiben in opaler Ausführung mit umlaufendem Kunststoffdistanzprofil.
Ausführung der Verglasung als ausschmelzbare Fläche
gemäß DIN 18230.
Widerstand gegen abwärts gerichtete Lasten Lichtkuppeloberteil statisch nachgewiesen mit mindestens:
DL-Klasse nach DIN EN 1873 Abschnitt 5.4.2: DL5000

Wärmeschutz
Der Ug-Wert der Verglasung nach DIN EN 673 beträgt:
Ug = max. 2,7 W/(m²K)
Die Verglasung ist im Einfassrahmen so zu lagern, dass die infolge der Wärmedehnung zu erwartenden Bewegungen der Verglasung ohne Beschädigung aufgenommen werden können. Ein Durchschrauben der Verglasung ist deshalb nicht zulässig.

Lichttransmission
Der Wert der Lichttransmission beträgt:
Lichttransmission: max.70 %

Energiedurchlass
Der Energiedurchlass g der Verglasung beträgt:
Gesamtenergiedurchlass: max.70 %

Abmessung
Bestellgröße = OKD-Maß 100 cm x 150 cm

Einfassrahmen
Mit formsteifem Kunststoffeinfassrahmen zur Begrenzung der Brandweiterleitung nach DIN 18234-4.

Dichtungssystem
Dichtungssystem bestehend aus einer äußeren Dichtebene mit vierseitig umlaufend geschweißter Ausführung.

Glasleiste
Glasleiste aus Kunststoff mit Dichtelementen mit kraft- und formschlüssiger Lastabtragung und integriertes Dichtelement.

Ausführungsart
Ausführung: lüftbar bzw. lüftbar vorgerichtet

Öffnungsfläche
Die geometrisch freie Öffnungsfläche beträgt in Verbindung mit dem dazugehörigen Antrieb:
Ageo >= 1,07 m²

verminderte geometrisch freie Öffnungsfläche
bei Einsatz eines Schutzgitters (Folgeposition): >=1 m²

Scharnierseite
Die Scharnierseite ist auf der Schmalseite (=100 cm)

GFK-Aufsatzkranz komplett vormontiert auf Verbundaufsatzkranz aus glasfaserverstärktem Polyesterharz, in geschlossener, torsionssteifer Ausführung, weiß,
Höhe 40 cm
Mit Wärmedämmung aus PU-Hartschaum

Sicherheitsrahmen
mit Aufsatzkranzkopf zum Anschluss der Dachbahn, vierteilige Aluminium-Einhängeschürze zum Schutz des Anschlussbereichs, lose geliefert, zum Einhängen und Vernieten

Brandweiterleitung
Die Forderung nach Begrenzung der Brandweiterleitung im Bereich der Durchdringung nach DIN 18234-4 muss durch das eingesetzte System erfüllt werden und ist nachzuweisen.
Bei einer Aufkantungshöhe von mindestens 25 cm über Abdichtungsebene: eine am Aufkantungskopf durchgehende, in
der senkrechten, die hochgezogene Dachbahn mindestens 8 cm überdeckende Blech- oder GFK Einfassung.

Angeboten wird entsprechend den vor beschriebenen Referenzwerten/-parametern:

Angebotenes Fabrikat: '........................................'
(vom Bieter einzutragen)
Menge: 2,000 St
Dok DIN276:18_01: 363

**02.3.2 Durchsturzschutzgitter**
Durchsturzschutzgitter, bestehend aus:
verschweißten Stahlmaschen, mit Aluminium-Zink-Legierung,
Tragstabstärke mit 4 mm Materialstärke,
Maschenweite 150 mm x 150 mm
Befestigung erfolgt mit flexiblen Edelstahlhaltelaschen,
zur Montage in Aufsatzkranz,
inkl. Befestigungsmittel,
Durchsturzsicherheit geprüft nach
GS-BAU-18: 2015 bis 600 Joule
Bestellgröße = OKD-Maß 100 cm x 150 cm
werkseitig vormontiert
liefern und fachgerecht nach Herstellerangaben montieren.
Menge: 2,000 St
Dok DIN276:18_01: 363

**02.3.3 RWA-Set (für NRA)**
RWA-Set bestehend aus:
RWA-Zentrale EN 24V 2,5A
abschließbares Stahlblechgehäuse
Farbe: RAL 9016 verkehrsweiß
Schutzart: IP30
- 1 RWA-Gruppe/1 Lüftungsgruppe
- Schaltleistung der Motorlinie 2,5A
- Gesamtschaltleistung 2,5A
- BUS Schnittstelle zur einfachen Vernetzung mehrerer RWA Zentralen
- Anschluss von max. 5 RWA-Tastern
- Anschluss von max. 10 Rauchmeldern
- Linienüberwachung für RWA-Taster, automat. Melder und Motorlinien
- Anschluss einer Wind-/Regenmelderanlage
- 72h Notstromversorgung (2x Akku 12V/1,9-2,2Ah)
- Anzeige Betrieb, Störung und Alarm
- potentialfreie Weitergabe für Störung und Alarm
Funktionsweise nach EN 12101 Teil 9 und Teil 10
1 Stk. Motoröffner, 500mm Hub

liefern und fachgerecht nach Herstellerangaben im System der Entrauchungsanlage und in Abstimmung mit dem Gewerk Elektroarbeiten montieren. Verkabelung und Anschluss der 220V Zuleitung erfolgt durch den Elektriker.

Nur Lieferung und Übergabe an die AG-seitige Bauüberwachung von:
2 Stk. RWA-DIN-Taster orange ähnlich RAL 2011
1 Stk. Lüftertaster UP
Montage durch das Gewerk Elektroarbeiten
Menge: 2,000 St
Dok DIN276:18_01: 363

**02.3.4 Flachdachausstieg mit Scherentreppe**
Flachdachausstieg mit Scherentreppe
umlaufende Dichtung
Luftdurchlässigkeit Klasse 4 geprüft
Wärmedämmung in den Deckeln / Sandwichbauweise
Obere Abdeckung:
verblecht mit verzinktem Stahlblech oder Alublech, weiß beschichtet, durchsturzsicher nach DGUV-Prüfung.
Verschlussbeschlag
inkl. Gummi - Hohlprofildichtung (2-fach) mit Anschlussprofil für Dachhaut
schlagregendicht (Klasse E1200)
Lukenkasten und Deckel:
wärmegedämmt, weiß
inkl. Zusatzstufen im Lukenkasten
Verschluss durch 4-Punkt-Verriegelung
Deckenbündiger Einbau
Verschluss flächenbündig
U = max. 2,8 W/(m²K)
Klemmschiene
Treppe:
Scherentreppe aus Aluminium
Stufen: 28 - 33 cm breit / 8 cm tief (aus Strangpressprofil)
Belastbarkeit 150 kg
Teleskophandlauf
Bedienstab passend zur lichten Geschosshöhe.
Brandweiterleitung
Die Forderung nach Begrenzung der Brandweiterleitung im Bereich der Durchdringung nach DIN 18234-4 muss durch das eingesetzte System erfüllt werden und ist nachzuweisen.
 Bei einer Aufkantungshöhe von mindestens 25 cm über Abdichtungsebene: eine am Aufkantungskopf durchgehende, in
der senkrechten, die hochgezogene Dachbahn mindestens 8 cm überdeckende Blech- oder GFK Einfassung.

Abmessung der Rohbauöffnung: 70*140cm
OKFF 4.OG bis UKRD 4.OG: 357cm
UKRD 4.OG bis OK Dachfläche: Rohdecke 18cm + Gefälledämmung ø 17cm
liefern und fachgerecht nach Herstellerangaben montieren.

Angebotenes Fabrikat: '........................................'
(vom Bieter einzutragen)
Menge: 1,000 St
Dok DIN276:18_01: 363

**02.3.5 Flachdachentlüfter Strangentlüfter PUR Dämmhülse NW 100mm**
Flachdachentlüfter als Strangentlüfter aus Polyurethan (PUR), mit Dämmhülse, mit Kondensabweiser und Regenhaube, Nennweite 100, 2-teilig, mit Anschlussbahn für Dampfsperre und Dachabdichtung, einschließlich Anschließen von Dampfsperre, Wärmedämmung und Abdichtung.
Menge: 7,000 St
Dok DIN276:18_01: 363

**02.3.6 Funktionsprüfung und Abnahme RWA**
Koordination und Durchführung der Funktionsprüfung und technischer Abnahme der RWA-Anlagen, durch einen staatlich anerkannten Sachverständigen gem. der geltenden Prüfverordnung des jeweiligen Bundeslandes, inkl. Übergabe Protokoll, Prüfbuch und Wartungsanleitung. Der AG ist min. 7 KT vor Durchführung der Funktionsprüfungen bzw. Abnahme schriftlich zu informieren.

Leistungsinhalt: - Gestellung eines sachkundigen Monteurs zur Unterstützung des Sachverständigen während der Funktionsprobe aller Auslösegruppen - Bereitstellung der erforderlichen Prüfmittel - Vorlage der vollständigen Dokumentation: Revisionspläne, Montagebescheinigungen, Konformitätserklärungen der NRWG nach DIN EN 12101-2 sowie Inbetriebnahmeprotokoll.

Ziel ist die mangelfreie Abnahme des Sachverständigen als Voraussetzung für die Übergabe an AG. Die Gebühren des Sachverständigen werden vom AG getragen. Die Rechnung ist separat einzureichen.
Menge: 1,000 St
Dok DIN276:18_01: 363

#### 02.4 ABSTURZSICHERUNG, Dach ü4.OG

**02.4.1 Anfangs-/Eckstützen**
Einlochmontage ETA Zulassung
Edelstahl Anschlageinrichtung,
geprüft nach DIN EN 795:2012, CEN / TS 16415:2017.
Mit europäisch technischer Zulassung (ETA)
Befestigung durch Einschlagen in Beton. Beton ≥ C20/25
Anschlageinrichtung: Ø mm nach Herstellerangabe
Verstärkt als End- und Kurvenhalter für
Seilsicherungssysteme.
Überstand: 500 mm.
Dachaufbau: bis 350 mm.
Inkl. Befestigungsmaterial.
Menge: 4,000 St
Dok DIN276:18_01: 363

**02.4.2 Zwischenstützen**
Einlochmontage ETA Zulassung
Edelstahl Anschlageinrichtung,
geprüft nach DIN EN 795:2012, Typ A und DIN CEN/TS
16415:2017.
Mit europäisch technischer Zulassung (ETA).
Befestigung durch Einschlagen in Beton.
Beton ≥ C20/25.
Anschlageinrichtung: Ø mm nach Herstellerangabe
Überstand: 500 mm.
Dachaufbau: bis 350 mm.
Inkl. Befestigungsmaterial.
Menge: 8,000 St
Dok DIN276:18_01: 363

**02.4.3 Edelstahlseil**
Edelstahlseil - 80 m
6 mm Seilsicherungssystem
80 m Edelstahlseil (6 mm), geprüft nach
EN795:2012 und CEN / TS 16415:2017
Mit allgemeiner bauaufsichtlicher Zulassung
Aus V4A-Stahl gefertigt.
Geeignet für Seilsicherungssysteme
Inkl. Gabelkopf.
Menge: 1,000 St
Dok DIN276:18_01: 363

**02.4.4 Spannelement**
6 mm Seilsicherungssysteme
Edelstahl-Endbefestigung (Gabelkopf). Geprüft nach EN795:2012 und CEN / TS 16415:2017
Aus V4A-Stahl gefertigt.
Geeignet für Seilsicherungssysteme
Mit integrierter Spannvorrichtung.
Menge: 1,000 St
Dok DIN276:18_01: 363

**02.4.5 Kraftbegrenzer**
Begrenzung der auftretenden Kräfte bei 2 Personen
auf max. 8,3 kN.
Geprüft nach EN 795:2012 und CEN / TS 16415:2017
Materialgüte: Edelstahl, V4A.
Inkl. Kettenglied
Menge: 2,000 St
Dok DIN276:18_01: 363

**02.4.6 Flexibles, voll überfahrbares Kurvenelement**
für 6 mm Seilsicherungssysteme
Flexibles, voll überfahrbares Kurvenelement aus
V4A – Edelstahl.
Geeignet für Seilsicherungssystem.
Montage auf Anschlageinrichtungen.
Inkl. Befestigungsmaterial.
Menge: 3,000 St
Dok DIN276:18_01: 363

**02.4.7 Edelstahl Seilzwischenhalter.**
für 6 mm Seilsicherungssysteme
Edelstahl Seilzwischenhalter.
Voll überfahrbarer Seilzwischenhalter aus V4A – Edelstahl für Seilsicherungssysteme
Überfahrbar mit Gleitern
Montage auf Anschlageinrichtungen.
Inkl. Befestigungsmaterial.
Menge: 8,000 St
Dok DIN276:18_01: 363

**02.4.8 Verbindungselement Anschlageinrichtung**
Verbindungselement zur Befestigung an einer
Anschlageinrichtung zwischen zwei Seilenden oder zur
Errichtung einer T - Kreuzung.
Material: Edelstahl V2A
Menge: 1,000 St
Dok DIN276:18_01: 363

**02.4.9 Vorgeschriebene Kennzeichnung**
Vorgeschriebene Kennzeichnung für
Seilsicherungssysteme.
Zur Befestigung auf Anschlageinrichtungen.
Menge: 1,000 St
Dok DIN276:18_01: 363

**02.4.10 Seilgleiter**
Seilgleiter
Abnehmbarer Seilgleiter aus Metall,
für überfahrbare Seilsicherungssysteme (6 und 8 mm).
Automatische Schließung.
Sichert 1 Person gem. DIN EN 795:2012.
Menge: 2,000 St
Dok DIN276:18_01: 363

**02.4.11 Aufbewahrungsschrank**
Aufbewahrungsschrank
Metallschrank zur Aufbewahrung für PSA-Sets und
Zubehör inkl. Aufhängmöglichkeiten für die Ausrüstung.
Inkl. 2 Schlüssel.
Farbe: Signalrot
Menge: 1,000 St
Dok DIN276:18_01: 363

**02.4.12 Persönliche Schutzausrüstung**
Persönliche Schutzausrüstung
Setbestandteile:
Auffanggurt (nach EN 361:2002).
Verbindungsmittel (5 m) mit Seilkürzer zum stufenlosen
Regulieren und integriertem Bandfalldämpfer.
Bandschlinge mit Abriebschutz, Aufbewahrungstasche.
Menge: 2,000 St
Dok DIN276:18_01: 363

**02.4.13 Stoßfester Schutzhelm**
Stoßfester Schutzhelm, geprüft nach EN 397:2012
Material: Kunststoff mit Belüftung.
Größe: 51 – 63 cm.
Farbe: weiß.
Menge: 2,000 St
Dok DIN276:18_01: 363

**02.4.14 Endmontage der Seile und Zertifizierung**
Endmontage der Seile und Zertifizierung
Stützen lt. vorstehenden Pos. gesetzt und eingedichtet
Vor der Montage ist die genauen Seillänge zu ermitteln.
Einschl. An- und Abfahrt.
Abnahme und Einweisung in die Benutzung.
Menge: 1,000 St
Dok DIN276:18_01: 363

#### 02.5 BAUWERKSABDICHTUNG, Bodenplatte außen, Eingang und Fenstertüren EG

**02.5.1 Reinigen Deckenflächen**
Reinigen der Deckenflächen von Erdreich, Zementleim, Schmutz, Staub, Öl, Fett und entfernen von Graten, Mörtelresten, losen sowie haftungsmindernden Teilen. inkl. Entsorgung.
Menge: 18,770 m2
Dok DIN276:18_01: 363

**02.5.2 Voranstrich Bitumenlösung Decke**
STLB-Bau 2025-04 018
Voranstrich für bahnenförmige Abdichtungen, aus Bitumenlösung, auf Decke, Untergrund Beton.
Menge: 18,770 m2
Dok DIN276:18_01: 363

**02.5.3 Dampfsperre Bitumenbahn Al+V60S4 punkt-streifenw verschweißen**
Dampfsperre als Luftdichtheits- und diffusionsdichte Schicht sd-Wert größer gleich 1500 m DIN 4108-3, DIN 4108-7, für nicht belüftetes Dach (Deckenplatte), aus Bitumenbahnen, Bitumen-Schweißbahn mit Aluminiumbandeinlage DIN EN 13970 - Al + V 60 S4 mit Aluminiumbandeinlage und Glasvlieseinlage 60 g/m2, punkt- oder streifenweise verschweißen, Nähte und Stöße verschweißen. Untergrund Beton
Menge: 18,770 m2
Dok DIN276:18_01: 363

**02.5.4 Gefälledämmschicht Flachdach Neigung 2-2,5% PUR-PIR-Hartschaum PUR/PIR DAA dh 0,030W/(mK) D 120mm**
STLB-Bau 2025-04 021
Gefälledämmschicht als Flachdachdämmung, für nicht belüftetes Dach, Neigung über 2 bis 2,5 %, aus Polyurethan-/Polyisocyanurat-Hartschaum in vorgefertigten Gefälleplatten, PUR/PIR DIN EN 13165, Anwendungsgebiet DIN 4108-10 DAA, hohe Druckbelastbarkeit - dh, Bemessungswert der Wärmeleitfähigkeit max. 0,030 W/(mK), Nennwert der Wärmeleitfähigkeit max. 0,029 W/(mK), Baustoffklasse DIN 4102-1 B2 (normalentflammbar), mittlere Dicke 120 mm, wärmeaktivierbare Verklebung auf vorh. Dampfsperre.
Menge: 18,770 m2
Dok DIN276:18_01: 363

**02.5.5 Abdichtung Loggia 2lagig Polymerbitumen-Schweißbahn PYE-G200S4 punkt-streifenw schweißen Polymerbitumen-Schweißbahn PYP-G200S5 vollfl schweißen**
STLB-Bau 2025-04 021
Abdichtung von Loggien DIN 18531-2 und DIN 18531-5, Neigung größer gleich 2 %, Untergrund Dämmschicht aus Polyurethan-/Polyisocyanurat-Hartschaum, 2-lagig,
1. Lage aus Polymerbitumen-Schweißbahnen DIN EN 13707 PYE - G 200 S4 mit Glasgewebeeinlage 200 g/m2, Anwendungstyp DIN/TS 20000-201 DU, punkt- oder streifenweise schweißen,
2. Lage aus Polymerbitumen-Schweißbahnen DIN EN 13707 PYP - G 200 S5 mit Glasgewebeeinlage 200 g/m2, Anwendungstyp DIN/TS 20000-201 DO, vollflächig schweißen, mit werkseitiger Abstreuung aus Schiefersplitt.
Menge: 18,770 m2
Dok DIN276:18_01: 363

**02.5.6 Schutzlage Dachabd. Polyestervlies 300g/m2 lose verlegen**
STLB-Bau 2025-04 021
Schutzlage der Abdichtung von Dächern DIN 18531-2, aus Polyestervlies (PES), Flächenmasse 300 g/m2, lose verlegen.
Menge: 18,770 m2
Dok DIN276:18_01: 363

**02.5.7 Wandanschluss starr H 15cm Bitumenbahn PYE-G200S4 vollfl schweißen PYE-PV200S5 vollfl schweißen Kappleiste**
STLB-Bau 2025-04 021
Wandanschluss, starr, Höhe über Oberkante Belag mind. 15 cm, Untergrund vorstreichen und Dampfsperre hochführen bis Oberkante Dämmschicht, Abdichtung aus Bitumenbahnen, Dämmkeil aus Polyurethan-/Polyisocyanurat-Hartschaum DIN EN 13165 PUR/PIR, Querschnitt 50/50 mm, kleben, 1. Lage Anschlussbahn aus Bitumenbahnen, Polymerbitumen-Schweißbahnen DIN EN 13707 PYE - G 200 S4 mit Glasgewebeeinlage 200 g/m2, vollflächig schweißen, 2. Lage Anschlussbahn aus Bitumenbahnen, Polymerbitumen-Schweißbahnen DIN EN 13707 PYE - PV 200 S5 mit Polyestervlieseinlage 200/250 g/m2, vollflächig verschweißen, Abdichtung mit Klemmschiene befestigen, Klemmschiene/-profil aus Aluminium, einschl. Überhangstreifen (Kappleiste), Fuge mit Dichtstoff abdichten.
Menge: 6,180 m
Dok DIN276:18_01: 363

**02.5.8 Zulage Innenecken zu Vorpos.**
Zulage Wandanschluss für die Ausführung von Innenecken im Bereich der aufgehenden Wände.
Menge: 2,000 St
Dok DIN276:18_01: 363

**02.5.9 Zulage Außenecken zu Vorpos.**
Zulage Wandanschluss für die Ausführung von Außenecken im Bereich der aufgehenden Wände.
Menge: 2,000 St
Dok DIN276:18_01: 363

**02.5.10 Anschluss Dachabdichtung 2lagig Polymerbitumen-Schweißbahn Polymerbitumen-Schweißbahn Durchführung L 0,35 m B 0,35 m Klebeflansch**
STLB-Bau 2025-04 021
Anschluss der Abdichtung von Dächern, 2-lagig, 1. Lage aus Polymerbitumen-Schweißbahnen PYE - G 200 S4 mit Glasgewebeeinlage 200 g/m2, 2. Lage aus Polymerbitumen-Schweißbahnen PYE - G 200 S5 mit Glasgewebeeinlage 200 g/m2,
an eckige Durchführung,
lichte Länge '0,35' m,

lichte Breite '0,35' m, mit Klebeflansch, Untergrund Beton.
Menge: 2,000 St
Dok DIN276:18_01: 363

**02.5.11 Anschluss Fenstertür mit Flüssigkunststoff**
Anschluss an Fenstertür, Alu-Profil, beschichtet, Ausführung mit PU-Flüssigabdichtung.
Detail wie nachfolgend beschrieben ausführen, einschließlich Lieferung aller erforderlichen Materialien:
- Bitumenvoranstrich im Detailbereich fachgerecht
  aufbringen sowie Fenstertür im Sockelbereich vorbereiten und  grundieren.
- Dampfsperre hochführen, bis OK Dämmung
  und vollflächig aufschweißen / aufkleben lt. Herstellerangaben, einschließlich Ausführung von Innen- und Außenecken der Leibung.
- Flächenabdichtung und Gefälledämmung der Hauptposition bis Vorderkante Fenstertür führen und innerhalb der Leibung anpassen.
- einschl. Überhangstreifen (Kappleiste), Fuge mit Dichtstoff abdichten.
- Vorbereitung, Abklebung und bei Bedarf Haftvermittlung / Grundierung des Untergrundes
- Flüssigabdichtung in zwei Schichten aufbringen.
 Als erste Schicht ca. 2/3 der angegebenen Verbrauchsmenge vorlegen, Kunstfaservlies
 blasen- und faltenfrei einbetten, die zweite Schicht
 nass in nass nachlegen. Die Vliesüberlappung beträgt
 mindestens 5 cm. Vor der Aushärtung der Abdichtung bzw.
 Grundierung Klebeband entfernen.
- Die Abdichtung mindestens 10 cm breit auf die
 Flächenabdichtung führen.
 Einschließlich der Eckausbildungen.
Hinweis:
Die Verlegeanleitung des Herstellers
ist zu beachten.
Leistungs- und Funktionsanforderungen Flüssigkunststoff:
- Anwendungskurzzeichen:
  E1 PUR-1K-S-W3-P4-S1, S2, S3, S4,-TL4-TH4-DIN 18531-2
- Zulassung gemäß EAD 030350-00-0402 in den höchsten
  Nutzungskategorien
- Basiswerkstoff: Polyurethan, 1-komponentig
- GISCODE: RSP 20
- Trockenschichtdicke: mindestens 2,0 mm
- Farbe:  hellgrau
- Trägereinlage: Kunstfaservlies 130 g/m²
- Lösemittelfrei, geruchsarm
- alkalibeständig
- dauerhaft UV-stabil
- Verhalten bei Brand von außen, im System geprüft nach
  DIN CEN/TS 1187 und eingestuft in BROOF (t1)

Leibungsbreite Sockel: 0,17 m / 0,12m
Menge: 36,430 m
Dok DIN276:18_01: 363

**02.5.12 Betonkanten brechen**
Betonkanten unter 45° brechen.
Menge: 12,510 m
Dok DIN276:18_01: 363

**02.5.13 Zulage Abschluss Betonkante, Abw. bis 60 cm Bitumenbahn 2-lagig wie vor**
Zulage Abschluss an vorderer Betonkante, Abdichtung 2-lagig aus Bitumenbahnen, wie vor beschrieben in einem Streifen bis 30 cm waagerecht und 30 cm senkrecht über die Betonkante der Bodenplatte vollflächig verschweißen und an die Abdichtung der Kelleraußenwand bzw. Fundamente anschließen.
Menge: 12,810 m
Dok DIN276:18_01: 363

#### 02.6 BAUWERKSABDICHTUNG, Deckenplatte außen, Einbringöffnung

**02.6.1 Reinigen Deckenflächen**
Reinigen der Deckenflächen von Erdreich, Zementleim, Schmutz, Staub, Öl, Fett und entfernen von Graten, Mörtelresten, losen sowie haftungsmindernden Teilen.
Menge: 7,870 m2
Dok DIN276:18_01: 363

**02.6.2 Grundierung Kunststoffemulsion Decke**
STLB-Bau 2025-04 018
Grundierung für flüssig aufzubringende Abdichtungen, aus Kunststoffemulsion, auf Decke, Untergrund Beton.
Menge: 7,870 m2
Dok DIN276:18_01: 363

**02.6.3 Abdichtung Deckenfläche W3-E PMBC D 4mm 2-schichtig Spachtelverf Verstärkungseinlage**
STLB-Bau 2025-04 018
Abdichtung erdüberschütteter Deckenflächen DIN 18533-1 und DIN 18533-3, Raumnutzungsklasse RN2-E (übliche Anforderung), Wassereinwirkungsklasse W3-E (nicht drückendes Wasser auf erdüberschütteten Decken, max. Anstauhöhe 100 mm), Rissklasse R2-E (mäßig), Rissüberbrückungsklasse RÜ3-E (hohe Rissüberbrückung bis 1 mm, Rissversatz bis 0,5 mm),
mit kunststoffmodifizierter Bitumen-Dickbeschichtung (PMBC), Trockenschichtdicke mind. 4 mm, 2-schichtig, im Spachtelverfahren aufbringen, einschl. Verstärkungseinlage, durchwurzelungsfest nach FLL-Verfahren.
Menge: 7,870 m2
Dok DIN276:18_01: 363

**02.6.4 Zulage Durchdringung Lastösen**
Zulage zur Abdichtung erdüberschütteter Deckenflächen für Anschluss an Durchdringung Lastösen herstellen.
Menge: 4,000 St
Dok DIN276:18_01: 363

**02.6.5 Zulage Fuge ausbilden**
Zulage zur Abdichtung erdüberschütteter Deckenflächen für die Hinterfüllung und Ausbildung der Fuge zwischen Deckenplatte und Wänden.
Menge: 11,400 m
Dok DIN276:18_01: 363

#### 02.7 STUNDENLOHNARBEITEN

*Hinweis: Stundenlohnarbeiten*
Die Stundenlohnarbeiten/-leistungen

sind für in der Projektphase nicht erfassbare oder unvorhergesehene Arbeiten
vorgesehen. Die Stundenlohnarbeiten dienen nicht der Erfüllung von Leistungen, die mit den Einheitspreisen des Leistungsverzeichnisses abgegolten sind.

Dem Auftraggeber sind die Ausführung von Stundenlohnarbeiten vor Beginn anzuzeigen und dürfen nur mit ausdrücklicher, schriftlicher, vorheriger Genehmigung der Bauleitung ausgeführt werden (VOB/B § 15, Abs. 3). Bei Ausführung von Stundenlohnarbeiten sind die Stundenzettel der Bauleitung werktäglich zur Prüfung und Unterschrift vorzulegen.

Bei zusätzlicher Lieferung von Material, für welches im Leistungsverzeichnis keine Einheitspreise vorgesehen sind, müssen
- vor Beginn der Arbeiten
- von der Bauleitung genehmigte
Nachtragsangebote vorliegen.

Gerätevorhaltungen werden nicht gesondert vergütet.
Die Ausführung erfolgt im Rahmen des Hauptauftrages.
Der Nachweis (Stundenzettel) muss
folgende Angaben enthalten bzw. Bedingungen erfüllen.
-  Vor- und Nachname des Beschäftigten
-  Lohngruppe laut Tarif
-  Arbeitsleistung nach Zeit, Ort und Dauer
-  Material
-  Datum der Ausführung und Aufstellung
-  nur ein Stundenzettel pro Tag

Vordrucke sind mit der Bauleitung abzustimmen.
Lohnkosten beinhalten alle lohngebundenen Kosten
einschl. aller Zulagen für Überstunden, Nacht-, Samstags-, Sonntags- und Feiertagsarbeit, anteilige Auslösungen und Fahrgelder.
Sofern hierfür aufgeführte Vorgaben und Bedingungen nicht enthalten werden, erfolgt keine Vergütung der Leistung.

**02.7.1 Polier/-in sämtliche Kosten/Zuschläge**
STLB-Bau 2024-04 091
Stundenlohnarbeiten durch Polier/-in
der Verrechnungssatz für die jeweilige Arbeitskraft umfasst sämtliche Aufwendungen wie Lohn- und Gehaltskosten, Lohn- und Gehaltsnebenkosten, Zuschläge, lohngebundene und lohnabhängige Kosten, sonstige Sozialkosten, Gemeinkosten, Wagnis und Gewinn.
Menge: 10,000 h
Dok DIN276:18_01: 363

**02.7.2 Baufacharbeiter/-in sämtliche Kosten/Zuschläge**
STLB-Bau 2024-04 091
Stundenlohnarbeiten durch Baufacharbeiter/-in
der Verrechnungssatz für die jeweilige Arbeitskraft umfasst sämtliche Aufwendungen wie Lohn- und Gehaltskosten, Lohn- und Gehaltsnebenkosten, Zuschläge, lohngebundene und lohnabhängige Kosten, sonstige Sozialkosten, Gemeinkosten, Wagnis und Gewinn.
Menge: 20,000 h
Dok DIN276:18_01: 363

**02.7.3 Bauhelfer/-in sämtliche Kosten/Zuschläge**
STLB-Bau 2024-04 091
Stundenlohnarbeiten durch Bauhelfer/-in
der Verrechnungssatz für die jeweilige Arbeitskraft umfasst sämtliche Aufwendungen wie Lohn- und Gehaltskosten, Lohn- und Gehaltsnebenkosten, Zuschläge, lohngebundene und lohnabhängige Kosten, sonstige Sozialkosten, Gemeinkosten, Wagnis und Gewinn.
Menge: 20,000 h
Dok DIN276:18_01: 363

**02.7.4 Dichtheitsprüfung Dachabdichtung**
Dichtheitsprüfung der vollständig fertiggestellten Dachabdichtungsarbeiten einschließlich aller Anschlüsse, Rand- und Aufkantungsbereiche, Durchdringungen, Einbauteile, Bewegungsfugen, Naht- und Fügeverbindungen sowie aller aufgehenden Abdichtungen durchführen.
Die Prüfung ist nach vollständiger Fertigstellung der Abdichtungsarbeiten und vor dem Aufbringen weiterer, die Abdichtung überdeckender bzw. verdeckender Schichten auszuführen.
Das Prüfverfahren ist durch den Auftragnehmer unter Berücksichtigung des Abdichtungssystems, des Dachaufbaus sowie der Witterungsbedingungen fachgerecht auszuwählen. Das gewählte Verfahren ist der Bauleitung vor Ausführung schriftlich anzuzeigen und mit dieser abzustimmen.
Zulässig sind ausschließlich anerkannte Prüfverfahren nach den allgemein anerkannten Regeln der Technik.

Leistungsumfang
Die Leistung umfasst insbesondere:
- Vorhalten, Bereitstellen, Betreiben und Entfernen sämtlicher erforderlicher Geräte, Prüf- und Hilfsmittel,
- sämtliche für die Durchführung erforderlichen Nebenleistungen,
- Schutz angrenzender Bauteile, Oberflächen und Einbauten,
- systematische Prüfung der gesamten Abdichtungsfläche einschließlich sämtlicher Detailpunkte,
- eindeutige Kennzeichnung festgestellter Fehlstellen und Undichtigkeiten,
- unverzügliche schriftliche Anzeige festgestellter Mängel gegenüber der Bauleitung,
- fachgerechte Nachprüfung instandgesetzter Bereiche,
- Wiederholungsprüfungen bis zur Mangelfreiheit,
- vollständige Dokumentation der Prüfungen.

Prüfprotokoll
Über jede Prüfung ist ein Prüfprotokoll zu erstellen. Dieses hat mindestens zu enthalten:
- Bezeichnung des Bauvorhabens,
- geprüfte Dachflächen und Teilbereiche,
- Datum und Uhrzeit der Prüfung,
- Witterungsbedingungen,
- eingesetztes Prüfverfahren,
- Ergebnis der Prüfung,
- Lage, Art und Umfang festgestellter Fehlstellen,
- Beschreibung der durchgeführten Nachbesserungen und Nachprüfungen,
- Name und Funktion des verantwortlichen Prüfers.
Die Prüfprotokolle sind der Bauleitung in prüffähiger Form spätestens innerhalb von 3 Werktagen nach Durchführung digital und 1x schriftlich zu übergeben.

Abnahme / Leistungsnachweis
Die Leistung gilt erst nach vollständiger Vorlage der Dokumentation sowie nach mängelfrei bestandener Dichtheitsprüfung als erbracht.

Ausführungsgrundlagen
Die Ausführung hat unter Beachtung der jeweils gültigen Regelwerke zu erfolgen, insbesondere:
- VOB/C,
- einschlägige ATV DIN-Normen,
- DIN 18531 ff.,
- Fachregeln des Deutschen Dachdeckerhandwerks,
- Herstellervorgaben der verwendeten Abdichtungssysteme,
- sowie den allgemein anerkannten Regeln der Technik.

Nebenleistungen / Abrechnung
Sämtliche zur vollständigen Leistungserbringung erforderlichen Neben-, Schutz-, Sicherungs- und Wiederholungsprüfungen sind in die Einheitspreise einzukalkulieren und werden nicht gesondert vergütet.
Die Abrechnung erfolgt nach tatsächlich geprüfter Dachfläche.
Menge: 766,230 m2
Dok DIN276:18_01: 762

**02.7.5 Wartungsarbeiten Dach**
Dachwartungsarbeiten über einen Zeitraum von 10 Jahren in Verbindung mit der Erweiterung des Gewährleistungszeitraumes von 5 auf 10 Jahre.

1. Leistungsgegenstand
Gegenstand des Angebotes ist die wiederkehrende Wartung, Inspektion und Kontrolle der Flachdachflächen aus dieser Leistungsbeschreibung einschließlich aller zugehörigen Dachaufbauten und Detailpunkte.
Die Leistungen umfassen insbesondere:
- regelmäßige Sicht- und Funktionsprüfung der gesamten Dachfläche,
- Kontrolle der Dachabdichtung einschließlich Anschlüsse, Nahtbereiche, Durchdringungen und Randabschlüsse, inkl. ggf. erforderlicher Nachbesserung,
- Reinigen der Dachabdichtung von Verkrustungen, Fremdbewuchs und Fremdkörpern,
- Kontrolle von Attiken, Aufkantungen und Einbauteilen,
- Prüfung und Reinigung der Dachentwässerung (Abläufe, Gullys, Notüberläufe),
- Entfernung von Verschmutzungen und störenden Ablagerungen im erforderlichen Umfang,
- Kontrolle von Schutz- und Nutzschichten (z. B. Kiesschüttung, Plattenbeläge),
- Prüfung des Seilsicherungssystems/der Sekuranten,
- Feststellung und Dokumentation von Schäden oder Auffälligkeiten,
- Anzeige von Mängeln gegenüber dem Auftraggeber,
- Empfehlungen zu erforderlichen Instandsetzungsmaßnahmen.

2. Wartungsintervalle
Die Wartung ist mindestens einmal jährlich durchzuführen.
Zusätzliche Begehungen sind nach besonderen Ereignissen (z. B. Sturm, Starkregen, Hagel oder außergewöhnliche Schneelasten) nach Aufforderung durch den Auftraggeber oder nach fachlicher Erfordernis durch den Auftragnehmer durchzuführen.

3. Ausführungsgrundlagen
Die Leistungen sind nach den allgemein anerkannten Regeln der Technik auszuführen, insbesondere unter Berücksichtigung von:
- VOB/B,
- einschlägigen technischen Regelwerken des Dachdeckerhandwerks,
- Flachdachrichtlinie des Deutschen Dachdeckerhandwerks,
- Herstellervorgaben der vorhandenen Dachsysteme,
- geltenden Unfallverhütungsvorschriften.

4. Dokumentation
Über jede Wartung ist ein schriftlicher Wartungsbericht zu erstellen. Dieser hat mindestens zu enthalten:
- Datum der Begehung,
- geprüfte Dachflächen,
- Beschreibung des Ist-Zustandes,
- festgestellte Mängel und Schäden,
- Fotodokumentation relevanter Bereiche,
- Empfehlungen zu Instandsetzungen.
Die Berichte sind dem Auftraggeber spätestens innerhalb von 10 Werktagen nach Durchführung zu übergeben.

5. Leistungsumfang / Kalkulation
Alle zur vollständigen Leistungserbringung erforderlichen Nebenleistungen, insbesondere:
- An- und Abfahrt,
- erforderliche Sicherungsmaßnahmen,
- Kleinreinigungen im Rahmen der Wartung inkl. Entsorgung,
- Dokumentation,
- Abstimmungen mit der Bauleitung
sind in die angebotenen Einheitspreise bzw. Pauschalen einzukalkulieren.
Nachforderungen aufgrund üblicher Wartungsleistungen sind ausgeschlossen.

6. Vertragslaufzeit
Die Leistung wird für eine feste Vertragslaufzeit von 10 Jahren vergeben.
Eine automatische Verlängerung ist ausgeschlossen. Vertragsbedingungen sind beizulegen.
Menge: 10,000 stjr
Dok DIN276:18_01: 799
